# Cubierta de gres porcelánico

- Propiedad del archivo: CYPE INGENIEROS, S.A.
- Formato: FIEBDC-3/2002
- Ámbito geográfico: Honduras
- Divisa: HNL
- Costes indirectos: 3.00 %
- Gastos generales: 13.00 %
- Beneficio industrial: 6.00 %
- IVA: 15.00 %

## S Señalización y equipamiento

### SN Cubiertas

#### SNG Cerámicas

**SNG010** Ud Cubierta de gres porcelánico.
Cubierta de gres porcelánico, de 10 mm de espesor, 350 cm de longitud y 60 cm de anchura, canto con faldón frontal a inglete de 3 cm de ancho, y formación de 1 hueco. Incluso replanteo; soportes y anclajes de acero galvanizado; resolución de esquinas, ángulos, cantos y remates; uniones entre piezas y encuentros con paramentos, sellados con silicona; nivelado y acuñado; eliminación de restos y limpieza.
Incluye: Replanteo y trazado de la cubierta. Colocación y fijación de los soportes y anclajes. Colocación, ajuste y fijación de las piezas que componen la cubierta. Fijación del faldón a la cubierta.
Criterio de medición de proyecto: Número de unidades previstas, según documentación gráfica de Proyecto. No se han duplicado esquinas en la medición de la longitud de la cubierta.
Criterio de medición de obra: Se medirá el número de unidades realmente ejecutadas según especificaciones de Proyecto.

| Código | Ud | Descripción | Rendimiento | Precio | Importe |
|---|---|---|---|---|---|
| mt19egl030a | m² | Cubierta de gres porcelánico, de 10 mm de espesor. (material) | 2.315 | 2642.34 | 6117.02 |
| mt19ewa030sec | m | Formación de canto con faldón frontal colocado a inglete de 3 cm, en cubierta cerámica, sin incluir el precio del faldón. (material) | 4.700 | 458.85 | 2156.60 |
| mt19ewa010o | Ud | Formación de hueco, en cubierta de gres porcelánico. (material) | 1.000 | 1009.78 | 1009.78 |
| mt19ewa020 | Ud | Material auxiliar para anclaje de cubierta. (material) | 3.500 | 324.26 | 1134.91 |
| mt19egl035 | l | Masilla para uso interior, de color a elegir, de alta elasticidad y consistencia tras el endurecimiento, para aplicar como adhesivo de fijación y rejuntado de elementos de gres porcelánico. (material) | 0.047 | 445.09 | 20.92 |
| op00ato010 |  | Atornillador. | 1.000 | 0.00 | 0.00 |
| op00amo010 |  | Amoladora o radial. | 1.000 | 0.00 | 0.00 |
| op00sie030 |  | Sierra de disco de diamante, para mesa de trabajo, de corte húmedo. | 1.000 | 0.00 | 0.00 |
| op00tal010 |  | Taladro. | 1.000 | 0.00 | 0.00 |
| mo011 | h | Montador. (mano de obra) | 5.731 | 118.70 | 680.27 |
| mo080 | h | Ayudante de montador. (mano de obra) | 5.967 | 86.35 | 515.25 |
| % | % | Herramienta menor | 2 % | 11634.75 | 232.70 |
|  |  | Costes directos |  |  | 11867.45 |
