# Piso de resinas sintéticas

- Propiedad del archivo: CYPE INGENIEROS, S.A.
- Formato: FIEBDC-3/2002
- Ámbito geográfico: Honduras
- Divisa: HNL
- Costes indirectos: 3.00 %
- Gastos generales: 13.00 %
- Beneficio industrial: 6.00 %
- IVA: 15.00 %

## U Urbanización interior del terreno

### UD Pistas deportivas

#### UDR Pavimentos de resinas sintéticas

**UDR010** m² Piso de resinas sintéticas.
Formación de revestimiento continuo sintético, formado por la aplicación sucesiva de una capa de regularización y acondicionamiento de la superficie de mortero acrílico, para regularización de superficies y agregados silíceos seleccionados (rendimiento aproximado de 0,3 kg/m² de ligante puro y 0,5 kg/m² de agregado), tres capas de mortero bicomponente a base de resinas acrílico-epoxi (rendimiento aproximado de 0,4 kg/m² por capa) y capa de sellado de pintura bicomponente a base de resinas acrílico-epoxi (rendimiento aproximado de 0,2 kg/m²), para pista de fútbol sala, sobre piso de aglomerado asfáltico no incluido en este precio.
Incluye: Limpieza del soporte, consistente en un barrido (manual o mecánico mediante barredora) o soplado de la superficie a tratar. Replanteo de las dimensiones de la pista deportiva. Secado de cada capa antes de aplicar la siguiente, incluyendo raspado, barrido y soplado de las imperfecciones. Aplicación del revestimiento en capas delgadas sucesivas.
Criterio de medición de proyecto: Superficie medida según documentación gráfica de Proyecto.
Criterio de medición de obra: Se medirá la superficie realmente ejecutada según especificaciones de Proyecto.

| Código | Ud | Descripción | Rendimiento | Precio | Importe |
|---|---|---|---|---|---|
| mt47adc060a | kg | Mortero acrílico, para regularización de superficies. (material) | 0.300 | 171.50 | 51.45 |
| mt47adc050b | kg | Agregados silíceos de granulometría 0,2-0,4 mm. (material) | 0.500 | 9.77 | 4.89 |
| mt08aaa010a | m³ | Agua. (material) | 0.200 | 38.17 | 7.63 |
| mt47adc020a | kg | Mortero bicomponente a base de resinas acrílico-epoxi. (material) | 1.200 | 342.65 | 411.18 |
| mt27pij030a | kg | Pintura bicomponente a base de resinas acrílico-epoxi. (material) | 0.200 | 377.65 | 75.53 |
| mo041 | h | Albañil de obra civil. (mano de obra) | 0.377 | 114.04 | 42.99 |
| mo087 | h | Ayudante de albañil de obra civil. (mano de obra) | 0.565 | 85.25 | 48.17 |
| % | % | Herramienta menor | 2 % | 641.84 | 12.84 |
|  |  | Costes directos |  |  | 654.68 |
