# Filtro de aguas pluviales, instalado en bajante

- Propiedad del archivo: CYPE INGENIEROS, S.A.
- Formato: FIEBDC-3/2002
- Ámbito geográfico: Honduras
- Divisa: HNL
- Costes indirectos: 3.00 %
- Gastos generales: 13.00 %
- Beneficio industrial: 6.00 %
- IVA: 15.00 %

## U Urbanización interior del terreno

### UG Acumulación y gestión de aguas pluviales

#### UGF Filtros

**UGF010** Ud Filtro de aguas pluviales, instalado en bajante.
Filtro de aguas pluviales autolimpiable, con una entrada de 110 mm de diámetro y dos salidas, una de 110 mm de diámetro y una de 50 mm de diámetro, con posibilidad de cambio del modo de funcionamiento para verano e invierno, instalado en bajante.
Incluye: Replanteo. Conexionado.
Criterio de medición de proyecto: Número de unidades previstas, según documentación gráfica de Proyecto.
Criterio de medición de obra: Se medirá el número de unidades realmente ejecutadas según especificaciones de Proyecto.

| Código | Ud | Descripción | Rendimiento | Precio | Importe |
|---|---|---|---|---|---|
| mt36fpg010a | Ud | Filtro de aguas pluviales autolimpiable, con una entrada de 110 mm de diámetro y dos salidas, una de 110 mm de diámetro y una de 50 mm de diámetro, con posibilidad de cambio del modo de funcionamiento para verano e invierno, para instalar en bajante. (material) | 1.000 | 1225.11 | 1225.11 |
| mo008 | h | Fontanero. (mano de obra) | 0.235 | 117.18 | 27.54 |
| mo107 | h | Ayudante de fontanero. (mano de obra) | 0.235 | 85.08 | 19.99 |
| % | % | Herramienta menor | 2 % | 1272.64 | 25.45 |
|  |  | Costes directos |  |  | 1298.09 |
