# Caja de registro de conexión eléctrica

- Propiedad del archivo: CYPE INGENIEROS, S.A.
- Formato: FIEBDC-3/2002
- Ámbito geográfico: Honduras
- Divisa: HNL
- Costes indirectos: 3.00 %
- Gastos generales: 13.00 %
- Beneficio industrial: 6.00 %
- IVA: 15.00 %

## U Urbanización interior del terreno

### UI Iluminación exterior

#### UIA Cajas de registro

**UIA010** Ud Caja de registro de conexión eléctrica.
Caja de registro de conexión eléctrica, prefabricada de concreto, sin fondo, registrable, de 80x80x110 cm de medidas interiores, con paredes rebajadas para la entrada de tubos, capaz de soportar una carga de 400 kN, con marco de acero galvanizado y tapa de concreto reforzado aligerado, de 89,5x88,5 cm, para caja de registro de conexión eléctrica, capaz de soportar una carga de 125 kN.
Incluye: Replanteo. Colocación de la caja de registro prefabricada. Ejecución de taladros para conexionado de tubos. Conexionado de los tubos a la caja de registro. Colocación de la tapa y los accesorios.
Criterio de medición de proyecto: Número de unidades previstas, según documentación gráfica de Proyecto.
Criterio de medición de obra: Se medirá el número de unidades realmente ejecutadas según especificaciones de Proyecto.

| Código | Ud | Descripción | Rendimiento | Precio | Importe |
|---|---|---|---|---|---|
| mt35arg100g | Ud | Caja de registro de conexión eléctrica, prefabricada de concreto, sin fondo, registrable, de 80x80x110 cm de medidas interiores, con paredes rebajadas para la entrada de tubos, capaz de soportar una carga de 400 kN. (material) | 1.000 | 3499.14 | 3499.14 |
| mt35arg105e | Ud | Marco de acero galvanizado y tapa de concreto reforzado aligerado, de 89,5x88,5 cm, para caja de registro de conexión eléctrica, capaz de soportar una carga de 125 kN. (material) | 1.000 | 3725.97 | 3725.97 |
| mo020 | h | Albañil. (mano de obra) | 0.594 | 114.04 | 67.74 |
| mo077 | h | Ayudante de albañil. (mano de obra) | 0.618 | 85.25 | 52.68 |
| % | % | Herramienta menor | 2 % | 7345.53 | 146.91 |
|  |  | Costes directos |  |  | 7492.44 |
