# Tepe

- Propiedad del archivo: CYPE INGENIEROS, S.A.
- Formato: FIEBDC-3/2002
- Ámbito geográfico: Honduras
- Divisa: HNL
- Costes indirectos: 3.00 %
- Gastos generales: 13.00 %
- Beneficio industrial: 6.00 %
- IVA: 15.00 %

## U Urbanización interior del terreno

### UJ Jardinería

#### UJC Tepes y gramas

**UJC010** m² Tepe.
Tepe de grama.
Incluye: Preparación del terreno con tractor y abonado de fondo. Colocación de tepes. Primer riego.
Criterio de medición de proyecto: Superficie medida en proyección horizontal, según documentación gráfica de Proyecto.
Criterio de medición de obra: Se medirá, en proyección horizontal, la superficie realmente ejecutada según especificaciones de Proyecto.

| Código | Ud | Descripción | Rendimiento | Precio | Importe |
|---|---|---|---|---|---|
| mt48tis020 | m² | Tepe. (material) | 1.050 | 130.08 | 136.58 |
| mt48tie030a | m³ | Tierra vegetal cribada, suministrada a granel. (material) | 0.100 | 604.48 | 60.45 |
| mt48tie040 | kg | Mantillo limpio cribado. (material) | 4.000 | 0.88 | 3.52 |
| mt48tif020a | kg | Abono para presiembra de grama. (material) | 0.100 | 36.73 | 3.67 |
| mt08aaa010a | m³ | Agua. (material) | 0.200 | 38.26 | 7.65 |
| mq09rod010 | h | Rodillo liviano. (maquinaria) | 0.058 | 86.94 | 5.04 |
| mq09mot010 | h | Motocultor 60/80 cm. (maquinaria) | 0.058 | 67.07 | 3.89 |
| mo040 | h | Jardinero. (mano de obra) | 0.243 | 115.52 | 28.07 |
| mo115 | h | Peón de jardinería. (mano de obra) | 0.303 | 83.20 | 25.21 |
| % | % | Herramienta menor | 2 % | 274.08 | 5.48 |
|  |  | Costes directos |  |  | 279.56 |
