# Bolardo fijo de fundición

- Propiedad del archivo: CYPE INGENIEROS, S.A.
- Formato: FIEBDC-3/2002
- Ámbito geográfico: Honduras
- Divisa: HNL
- Costes indirectos: 3.00 %
- Gastos generales: 13.00 %
- Beneficio industrial: 6.00 %
- IVA: 15.00 %

## U Urbanización interior del terreno

### UM Mobiliario urbano

#### UMH Hitos y bolardos

**UMH010** Ud Bolardo fijo de fundición.
Bolardo de fundición, de 820x185 mm, acabado con pintura antioxidante de color negro, fijado con tacos y tornillos de acero a una superficie soporte (no incluida en este precio). Totalmente montado.
Incluye: Replanteo de alineaciones y niveles. Colocación y fijación de las piezas.
Criterio de medición de proyecto: Número de unidades previstas, según documentación gráfica de Proyecto.
Criterio de medición de obra: Se medirá el número de unidades realmente ejecutadas según especificaciones de Proyecto.

| Código | Ud | Descripción | Rendimiento | Precio | Importe |
|---|---|---|---|---|---|
| mt52mug010a | Ud | Bolardo de fundición, de 820x185 mm, acabado con pintura antioxidante de color negro. (material) | 1.000 | 5946.19 | 5946.19 |
| mt52mug200h | Ud | Repercusión, en la colocación de bolardo, de elementos de fijación sobre superficie soporte: tacos y tornillos de acero. (material) | 1.000 | 121.04 | 121.04 |
| op00tal010 |  | Taladro. | 1.000 | 0.00 | 0.00 |
| op00ato010 |  | Atornillador. | 1.000 | 0.00 | 0.00 |
| mo041 | h | Albañil de obra civil. (mano de obra) | 0.505 | 114.04 | 57.59 |
| mo087 | h | Ayudante de albañil de obra civil. (mano de obra) | 0.253 | 85.25 | 21.57 |
| % | % | Herramienta menor | 2 % | 6146.39 | 122.93 |
|  |  | Costes directos |  |  | 6269.32 |
