# Muro de contención de concreto ciclópeo

- Propiedad del archivo: CYPE INGENIEROS, S.A.
- Formato: FIEBDC-3/2002
- Ámbito geográfico: Honduras
- Divisa: HNL
- Costes indirectos: 3.00 %
- Gastos generales: 13.00 %
- Beneficio industrial: 6.00 %
- IVA: 15.00 %

## U Urbanización interior del terreno

### UN Muros de contención

#### UNM Muros de contención

**UNM015** m³ Muro de contención de concreto ciclópeo.
Muro de contención de tierras de concreto ciclópeo, de hasta 3 m de altura, realizado con concreto f'c=175 kg/cm² (2500 psi), clase de exposición F0 S0 P0 C0, tamaño máximo del agregado 25 mm, consistencia blanda, mezclado en obra y fundido con medios manuales (60% de volumen) y piedra bola de 15 a 30 cm de diámetro (40% de volumen). Incluso tubos de PVC para drenaje.
Criterio de valoración económica: El precio no incluye la cimentación ni el encofrado.
Incluye: Replanteo del muro. Disposición de los tubos de drenaje. Preparación del concreto. Fundido y compactación del concreto. Colocación de las piedras en el concreto fresco. Curado del concreto.
Criterio de medición de proyecto: Volumen medido sobre la sección teórica de cálculo, según documentación gráfica de Proyecto.
Criterio de medición de obra: Se medirá el volumen teórico ejecutado según especificaciones de Proyecto.

| Código | Ud | Descripción | Rendimiento | Precio | Importe |
|---|---|---|---|---|---|
| mt08aaa010a | m³ | Agua. (material) | 0.125 | 38.26 | 4.78 |
| mt01arg000i | m³ | Arena cribada. (material) | 0.305 | 346.29 | 105.62 |
| mt01arg001io | m³ | Agregado grueso homogeneizado, de tamaño máximo 25 mm. (material) | 0.541 | 284.03 | 153.66 |
| mt08cem000i | kg | Cemento gris en sacos. (material) | 184.653 | 4.16 | 768.16 |
| mt01arg100b | m³ | Piedra bola de 15 a 30 cm de diámetro. (material) | 0.400 | 558.54 | 223.42 |
| mt36tie010da | m | Tubo de PVC, serie B, de 75 mm de diámetro y 3 mm de espesor, con extremo abocardado. (material) | 0.050 | 102.44 | 5.12 |
| mq06hor010 | h | Mezcladora de concreto eléctrica con una capacidad de amasado de 160 l. (maquinaria) | 0.438 | 76.52 | 33.52 |
| au00auh040 |  | Vibrador de concreto, eléctrico. | 1.000 | 0.00 | 0.00 |
| mo045 | h | Armador, en trabajos de colocación del concreto. (mano de obra) | 0.220 | 125.49 | 27.61 |
| mo092 | h | Ayudante de armador, en trabajos de colocación del concreto. (mano de obra) | 0.220 | 93.75 | 20.63 |
| mo087 | h | Ayudante de albañil de obra civil. (mano de obra) | 2.258 | 90.13 | 203.51 |
| mo041 | h | Albañil de obra civil. (mano de obra) | 1.342 | 120.58 | 161.82 |
| % | % | Herramienta menor | 3 % | 1707.85 | 51.24 |
|  |  | Costes directos |  |  | 1759.09 |
