# Cuadro eléctrico

- Propiedad del archivo: CYPE INGENIEROS, S.A.
- Formato: FIEBDC-3/2002
- Ámbito geográfico: Honduras
- Divisa: HNL
- Costes indirectos: 3.00 %
- Gastos generales: 13.00 %
- Beneficio industrial: 6.00 %
- IVA: 15.00 %

## U Urbanización interior del terreno

### UP Piscinas

#### UPC Equipos de control y cloración

**UPC020** Ud Cuadro eléctrico.
Cuadro eléctrico de mando y protección para piscina de 8x4x1,5 m (volumen 48 m³), con caja estanca, diferencial de alta sensibilidad, arrancador, relé térmico de protección de motor, selectores, reloj programador manual-automático, pilotos de señalización marcha-dentención y fusibles de protección, todo ello cableado y montado interiormente y unido a motor bajo tubo de acero.
Incluye: Colocación de la caja para el cuadro. Montaje de los componentes.
Criterio de medición de proyecto: Número de unidades previstas, según documentación gráfica de Proyecto.
Criterio de medición de obra: Se medirá el número de unidades realmente ejecutadas según especificaciones de Proyecto.

| Código | Ud | Descripción | Rendimiento | Precio | Importe |
|---|---|---|---|---|---|
| mt47pec050a | Ud | Cuadro eléctrico de mando y protección para piscina de 8x4x1,5 m (volumen 48 m³) con las protecciones necesarias para alimentar a todos los equipos eléctricos y conexión de tierra. (material) | 1.000 | 12767.49 | 12767.49 |
| mo003 | h | Electricista. (mano de obra) | 2.216 | 123.93 | 274.63 |
| mo102 | h | Ayudante de electricista. (mano de obra) | 2.216 | 89.97 | 199.37 |
| % | % | Herramienta menor | 2 % | 13241.49 | 264.83 |
|  |  | Costes directos |  |  | 13506.32 |
