# Concreto lanzado, para vaso de piscina

- Propiedad del archivo: CYPE INGENIEROS, S.A.
- Formato: FIEBDC-3/2002
- Ámbito geográfico: Honduras
- Divisa: HNL
- Costes indirectos: 3.00 %
- Gastos generales: 13.00 %
- Beneficio industrial: 6.00 %
- IVA: 15.00 %

## U Urbanización interior del terreno

### UP Piscinas

#### UPG Vasos, ménsulas y escaleras

**UPG010** m² Concreto lanzado, para vaso de piscina.
Concreto f'c=350 kg/cm² (5000 psi), clase de exposición F0 S0 P1 C2, tamaño máximo del agregado 12,5 mm, consistencia blanda, lanzado por vía húmeda para formación de paramento horizontal de vaso de piscina, de 15 cm de espesor, con doble malla soldada tipo 6x6 10/10 de acero Grado 70, con varillas espaciadas 15,24x15,24 cm de Ø 3,43 mm, y armadura de refuerzo de acero Grado 60 (fy=4200 kg/cm²), cuantía 4 kg/m³, sin juntas de contracción. Incluso alambre de atar y separadores.
Incluye: Preparación de la superficie soporte. Colocación de la malla soldada. Colocación de la armadura de refuerzo. Proyección del concreto en capas sucesivas.
Criterio de medición de proyecto: Superficie medida según documentación gráfica de Proyecto.
Criterio de medición de obra: Se medirá la superficie realmente ejecutada según especificaciones de Proyecto.

| Código | Ud | Descripción | Rendimiento | Precio | Importe |
|---|---|---|---|---|---|
| mt07ame120aa | m² | Malla soldada tipo 6x6 10/10 de acero Grado 70, con varillas lisas espaciadas 15,24x15,24 cm de 3,43 mm de diámetro, según ASTM A 185 y ASTM A 497. (material) | 2.200 | 21.71 | 47.76 |
| mt07aco110g | kg | Acero en varillas corrugadas, Grado 60 (fy=4200 kg/cm²), de varios diámetros, según ASTM A 615. (material) | 4.200 | 23.59 | 99.08 |
| mt08var050 | kg | Alambre galvanizado para atar, de 1,30 mm de diámetro. (material) | 0.048 | 38.17 | 1.83 |
| mt07aco020d | Ud | Separador homologado para muros. (material) | 4.000 | 1.62 | 6.48 |
| mt10hes200b | m³ | Concreto para lanzar, f'c=350 kg/cm² (5000 psi), clase de exposición F0 S0 P1 C2, tamaño máximo del agregado 12,5 mm, consistencia blanda, con una dosificación de cemento de 400 kg/m³, premezclado. (material) | 0.155 | 3581.84 | 555.19 |
| mq06gun010 | h | Lanzadora de concreto por vía húmeda 33 kW. (maquinaria) | 0.811 | 321.55 | 260.78 |
| mo043 | h | Armador de hierro. (mano de obra) | 0.094 | 118.68 | 11.16 |
| mo090 | h | Ayudante de armador de hierro. (mano de obra) | 0.098 | 88.65 | 8.69 |
| mo041 | h | Albañil de obra civil. (mano de obra) | 0.635 | 114.04 | 72.42 |
| mo087 | h | Ayudante de albañil de obra civil. (mano de obra) | 0.269 | 85.25 | 22.93 |
| % | % | Herramienta menor | 3 % | 1086.32 | 32.59 |
|  |  | Costes directos |  |  | 1118.91 |
