# Preinstalación de contador de riego

- Propiedad del archivo: CYPE INGENIEROS, S.A.
- Formato: FIEBDC-3/2002
- Ámbito geográfico: Honduras
- Divisa: HNL
- Costes indirectos: 3.00 %
- Gastos generales: 13.00 %
- Beneficio industrial: 6.00 %
- IVA: 15.00 %

## U Urbanización interior del terreno

### UR Riego

#### URC Contadores

**URC010** Ud Preinstalación de contador de riego.
Preinstalación de contador de riego de 3" DN 80 mm, colocado en gabinete prefabricado, conectado al ramal de acometida y al ramal de abastecimiento y distribución, formada por dos llaves de corte de esfera de latón niquelado; grifo de purga y válvula de retención. Incluso cerradura especial de cuadradillo y demás material auxiliar.
Criterio de valoración económica: El precio no incluye el contador.
Incluye: Replanteo. Colocación y fijación de accesorios y piezas especiales. Conexionado y comprobación de su correcto funcionamiento.
Criterio de medición de proyecto: Número de unidades previstas, según documentación gráfica de Proyecto.
Criterio de medición de obra: Se medirá el número de unidades realmente ejecutadas según especificaciones de Proyecto.

| Código | Ud | Descripción | Rendimiento | Precio | Importe |
|---|---|---|---|---|---|
| mt37sve010i | Ud | Válvula de esfera de latón niquelado para roscar de 3". (material) | 2.000 | 3502.09 | 7004.18 |
| mt37sgl010c | Ud | Grifo de purga de 25 mm. (material) | 1.000 | 203.37 | 203.37 |
| mt37svr010h | Ud | Válvula de retención de latón para roscar de 3". (material) | 1.000 | 2355.27 | 2355.27 |
| mt37cir010d | Ud | Gabinete de fibra de vidrio de 100x70x40 cm para alojar medidor individual de agua de 80 a 100 mm, provisto de cerradura especial de cuadradillo. (material) | 1.000 | 7271.02 | 7271.02 |
| mt37www010 | Ud | Material auxiliar para instalaciones de fontanería. (material) | 1.000 | 42.88 | 42.88 |
| mo008 | h | Fontanero. (mano de obra) | 1.904 | 117.18 | 223.11 |
| mo107 | h | Ayudante de fontanero. (mano de obra) | 0.952 | 85.08 | 81.00 |
| % | % | Herramienta menor | 4 % | 17180.83 | 687.23 |
|  |  | Costes directos |  |  | 17868.06 |
