# Difusor

- Propiedad del archivo: CYPE INGENIEROS, S.A.
- Formato: FIEBDC-3/2002
- Ámbito geográfico: Honduras
- Divisa: HNL
- Costes indirectos: 3.00 %
- Gastos generales: 13.00 %
- Beneficio industrial: 6.00 %
- IVA: 15.00 %

## U Urbanización interior del terreno

### UR Riego

#### URE Equipos

**URE025** Ud Difusor.
Difusor emergente, con 10 cm de emergencia, caudal proporcional al sector regado. Incluso accesorios de conexión a la tubería de abastecimiento y distribución.
Incluye: Instalación en el terreno y conexión hidráulica a la tubería de abastecimiento y distribución. Limpieza hidráulica de la unidad. Ajuste del caudal de agua.
Criterio de medición de proyecto: Número de unidades previstas, según documentación gráfica de Proyecto.
Criterio de medición de obra: Se medirá el número de unidades realmente ejecutadas según especificaciones de Proyecto.

| Código | Ud | Descripción | Rendimiento | Precio | Importe |
|---|---|---|---|---|---|
| mt48dif020c | Ud | Difusor emergente, con 10 cm de emergencia, caudal proporcional al sector regado, válvula antidrenaje, junta autolimpiable y conexión de 1/2" de diámetro. (material) | 1.000 | 84.54 | 84.54 |
| mt37tpj023ca | Ud | Collarín de toma de PP con dos tornillos, para tubo de 32 mm de diámetro exterior, con toma para conexión roscada de 1/2" de diámetro, PN=16 atm, con juntas elásticas de EPDM, según ISO 15874-3. (material) | 1.000 | 79.62 | 79.62 |
| mo008 | h | Fontanero. (mano de obra) | 0.179 | 117.18 | 20.98 |
| mo107 | h | Ayudante de fontanero. (mano de obra) | 0.179 | 85.08 | 15.23 |
| % | % | Herramienta menor | 2 % | 200.37 | 4.01 |
|  |  | Costes directos |  |  | 204.38 |
