# Trampa de grasas de poliéster reforzado con fibra de vidrio (PRFV)

- Propiedad del archivo: CYPE INGENIEROS, S.A.
- Formato: FIEBDC-3/2002
- Ámbito geográfico: Honduras
- Divisa: HNL
- Costes indirectos: 3.00 %
- Gastos generales: 13.00 %
- Beneficio industrial: 6.00 %
- IVA: 15.00 %

## U Urbanización interior del terreno

### US Tratamiento de aguas residuales domésticas

#### USA Accesorios

**USA030** Ud Trampa de grasas de poliéster reforzado con fibra de vidrio (PRFV).
Trampa de grasas de poliéster reforzado con fibra de vidrio (PRFV), rectangular, de 1000 litros, de 4 litros/s de caudal máximo de aguas grises, con boca de acceso, boca de entrada y boca de salida de 110 mm de diámetro.
Incluye: Replanteo. Colocación. Conexionado y comprobación de su correcto funcionamiento.
Criterio de medición de proyecto: Número de unidades previstas, según documentación gráfica de Proyecto.
Criterio de medición de obra: Se medirá el número de unidades realmente ejecutadas según especificaciones de Proyecto.

| Código | Ud | Descripción | Rendimiento | Precio | Importe |
|---|---|---|---|---|---|
| mt46fgp120b | Ud | Trampa de grasas de poliéster reforzado con fibra de vidrio (PRFV), rectangular, de 1000 litros, de 4 litros/s de caudal máximo de aguas grises, con boca de acceso, boca de entrada y boca de salida de 110 mm de diámetro, para pretratamiento de aguas residuales. (material) | 1.000 | 17805.66 | 17805.66 |
| mo008 | h | Fontanero. (mano de obra) | 1.914 | 117.18 | 224.28 |
| mo107 | h | Ayudante de fontanero. (mano de obra) | 1.914 | 85.08 | 162.84 |
| % | % | Herramienta menor | 2 % | 18192.78 | 363.86 |
|  |  | Costes directos |  |  | 18556.64 |
