# Válvula eliminadora de los malos olores, en el ducto de ventilación

- Propiedad del archivo: CYPE INGENIEROS, S.A.
- Formato: FIEBDC-3/2002
- Ámbito geográfico: Honduras
- Divisa: HNL
- Costes indirectos: 3.00 %
- Gastos generales: 13.00 %
- Beneficio industrial: 6.00 %
- IVA: 15.00 %

## U Urbanización interior del terreno

### US Tratamiento de aguas residuales domésticas

#### USA Accesorios

**USA250** Ud Válvula eliminadora de los malos olores, en el ducto de ventilación.
Válvula eliminadora de malos olores de ABS, de 90 mm de diámetro, de 8 l/s de caudal máximo, apta para temperaturas desde -20 hasta 60°C, con filtro de aire de carbón activo y junta elástica de elastómero termoplástico, en extremo superior del ducto de ventilación.
Incluye: Replanteo. Colocación y conexionado.
Criterio de medición de proyecto: Número de unidades previstas, según documentación gráfica de Proyecto.
Criterio de medición de obra: Se medirá el número de unidades realmente ejecutadas según especificaciones de Proyecto.

| Código | Ud | Descripción | Rendimiento | Precio | Importe |
|---|---|---|---|---|---|
| mt36vaj030c | Ud | Válvula eliminadora de malos olores de ABS, de 90 mm de diámetro, de 8 l/s de caudal máximo, apta para temperaturas desde -20 hasta 60°C, con filtro de aire de carbón activo y junta elástica de elastómero termoplástico. (material) | 1.000 | 3256.99 | 3256.99 |
| mo008 | h | Fontanero. (mano de obra) | 0.245 | 117.18 | 28.71 |
| mo107 | h | Ayudante de fontanero. (mano de obra) | 0.245 | 85.08 | 20.84 |
| % | % | Herramienta menor | 2 % | 3306.54 | 66.13 |
|  |  | Costes directos |  |  | 3372.67 |
