# Estación depuradora biológica

- Propiedad del archivo: CYPE INGENIEROS, S.A.
- Formato: FIEBDC-3/2002
- Ámbito geográfico: Honduras
- Divisa: HNL
- Costes indirectos: 3.00 %
- Gastos generales: 13.00 %
- Beneficio industrial: 6.00 %
- IVA: 15.00 %

## U Urbanización interior del terreno

### US Tratamiento de aguas residuales domésticas

#### USE Estaciones depuradoras

**USE012** Ud Estación depuradora biológica.
Estación depuradora biológica de aguas residuales, tecnología VFL, capacidad para 40 a 120 usuarios (H.E.), carga media de materia orgánica contaminante (DBO5) de 7,2 kg/día y caudal máximo de agua depurada de 16200 litros/día, equipada con una estación de bombeo, un reactor biológico tipo AT, un compresor y un depósito de fangos. Totalmente instalada y en funcionamiento, sin incluir la excavación, la nivelación ni el relleno del trasdós.
Incluye: Replanteo. Colocación de la estación depuradora. Conexionado con las redes de conducción de agua, de salubridad y eléctrica. Puesta en marcha.
Criterio de medición de proyecto: Número de unidades previstas, según documentación gráfica de Proyecto.
Criterio de medición de obra: Se medirá el número de unidades realmente ejecutadas según especificaciones de Proyecto.

| Código | Ud | Descripción | Rendimiento | Precio | Importe |
|---|---|---|---|---|---|
| mt46edb010l | Ud | Estación depuradora biológica de aguas residuales, tecnología VFL, capacidad para 40 a 120 usuarios (H.E.), carga media de materia orgánica contaminante (DBO5) de 7,2 kg/día y caudal máximo de agua depurada de 16200 litros/día, equipada con una estación de bombeo, un reactor biológico tipo AT, un compresor y un depósito de fangos. (material) | 1.000 | 1164178.83 | 1164178.83 |
| mq04cag010a | h | Camión con grúa de hasta 6 t. (maquinaria) | 1.159 | 1225.01 | 1419.79 |
| mo008 | h | Fontanero. (mano de obra) | 9.815 | 117.18 | 1150.12 |
| mo107 | h | Ayudante de fontanero. (mano de obra) | 9.815 | 85.08 | 835.06 |
| mo003 | h | Electricista. (mano de obra) | 2.454 | 117.18 | 287.56 |
| mo102 | h | Ayudante de electricista. (mano de obra) | 2.454 | 85.08 | 208.79 |
| % | % | Herramienta menor | 2 % | 1168080.15 | 23361.60 |
|  |  | Costes directos |  |  | 1191441.75 |
