# Fosa séptica de polietileno de alta densidad (PEAD/HDPE)

- Propiedad del archivo: CYPE INGENIEROS, S.A.
- Formato: FIEBDC-3/2002
- Ámbito geográfico: Honduras
- Divisa: HNL
- Costes indirectos: 3.00 %
- Gastos generales: 13.00 %
- Beneficio industrial: 6.00 %
- IVA: 15.00 %

## U Urbanización interior del terreno

### US Tratamiento de aguas residuales domésticas

#### USS Fosas sépticas y filtros

**USS010** Ud Fosa séptica de polietileno de alta densidad (PEAD/HDPE).
Fosa séptica de polietileno de alta densidad (PEAD/HDPE), de 40000 litros, de 2500 mm de diámetro y 8700 mm de longitud, para 200 usuarios (H.E.), con boca de acceso de 500 mm de diámetro, boca de entrada y boca de salida de 225 mm de diámetro.
Incluye: Replanteo. Colocación y conexionado de la fosa séptica. Comprobación de su correcto funcionamiento.
Criterio de medición de proyecto: Número de unidades previstas, según documentación gráfica de Proyecto.
Criterio de medición de obra: Se medirá el número de unidades realmente ejecutadas según especificaciones de Proyecto.

| Código | Ud | Descripción | Rendimiento | Precio | Importe |
|---|---|---|---|---|---|
| mt46fsp100m | Ud | Fosa séptica de polietileno de alta densidad (PEAD/HDPE), de 40000 litros, de 2500 mm de diámetro y 8700 mm de longitud, para 200 usuarios (H.E.), con boca de acceso de 500 mm de diámetro, boca de entrada y boca de salida de 225 mm de diámetro, para tratamiento primario de aguas residuales. (material) | 1.000 | 287232.53 | 287232.53 |
| mo008 | h | Fontanero. (mano de obra) | 4.576 | 117.18 | 536.22 |
| mo107 | h | Ayudante de fontanero. (mano de obra) | 4.576 | 85.08 | 389.33 |
| % | % | Herramienta menor | 2 % | 288158.08 | 5763.16 |
|  |  | Costes directos |  |  | 293921.24 |
