# Fosa séptica de polietileno de alta densidad (PEAD/HDPE)

- Propiedad del archivo: CYPE INGENIEROS, S.A.
- Formato: FIEBDC-3/2002
- Ámbito geográfico: Honduras
- Divisa: HNL
- Costes indirectos: 3.00 %
- Gastos generales: 13.00 %
- Beneficio industrial: 6.00 %
- IVA: 15.00 %

## U Urbanización interior del terreno

### US Tratamiento de aguas residuales domésticas

#### USS Fosas sépticas y filtros

**USS010** Ud Fosa séptica de polietileno de alta densidad (PEAD/HDPE).
Fosa séptica de polietileno de alta densidad (PEAD/HDPE), de 15000 litros, de 2000 mm de diámetro y 5290 mm de longitud, para 75 usuarios (H.E.), con boca de acceso de 500 mm de diámetro, boca de entrada y boca de salida de 200 mm de diámetro.
Incluye: Replanteo. Colocación y conexionado de la fosa séptica. Comprobación de su correcto funcionamiento.
Criterio de medición de proyecto: Número de unidades previstas, según documentación gráfica de Proyecto.
Criterio de medición de obra: Se medirá el número de unidades realmente ejecutadas según especificaciones de Proyecto.

| Código | Ud | Descripción | Rendimiento | Precio | Importe |
|---|---|---|---|---|---|
| mt46fsp100j | Ud | Fosa séptica de polietileno de alta densidad (PEAD/HDPE), de 15000 litros, de 2000 mm de diámetro y 5290 mm de longitud, para 75 usuarios (H.E.), con boca de acceso de 500 mm de diámetro, boca de entrada y boca de salida de 200 mm de diámetro, para tratamiento primario de aguas residuales. (material) | 1.000 | 210314.62 | 210314.62 |
| mo008 | h | Fontanero. (mano de obra) | 3.865 | 117.18 | 452.90 |
| mo107 | h | Ayudante de fontanero. (mano de obra) | 3.865 | 85.08 | 328.83 |
| % | % | Herramienta menor | 2 % | 211096.35 | 4221.93 |
|  |  | Costes directos |  |  | 215318.28 |
