# Fosa séptica compacta, de polietileno de alta densidad (PEAD/HDPE)

- Propiedad del archivo: CYPE INGENIEROS, S.A.
- Formato: FIEBDC-3/2002
- Ámbito geográfico: Honduras
- Divisa: HNL
- Costes indirectos: 3.00 %
- Gastos generales: 13.00 %
- Beneficio industrial: 6.00 %
- IVA: 15.00 %

## U Urbanización interior del terreno

### US Tratamiento de aguas residuales domésticas

#### USS Fosas sépticas y filtros

**USS040** Ud Fosa séptica compacta, de polietileno de alta densidad (PEAD/HDPE).
Fosa séptica compacta de polietileno de alta densidad (PEAD/HDPE) con filtro biológico aeróbico, de 45000 litros, de 2500 mm de diámetro y 9710 mm de longitud, con dos bocas de acceso de 500 mm de diámetro, boca de entrada y boca de salida de 250 mm de diámetro.
Incluye: Replanteo. Colocación y conexionado de la fosa séptica compacta. Comprobación de su correcto funcionamiento.
Criterio de medición de proyecto: Número de unidades previstas, según documentación gráfica de Proyecto.
Criterio de medición de obra: Se medirá el número de unidades realmente ejecutadas según especificaciones de Proyecto.

| Código | Ud | Descripción | Rendimiento | Precio | Importe |
|---|---|---|---|---|---|
| mt46fsp110l | Ud | Fosa séptica compacta de polietileno de alta densidad (PEAD/HDPE) con filtro biológico aeróbico, de 45000 litros, de 2500 mm de diámetro y 9710 mm de longitud, con dos bocas de acceso de 500 mm de diámetro, boca de entrada y boca de salida de 250 mm de diámetro, para tratamiento de aguas residuales. (material) | 1.000 | 546636.21 | 546636.21 |
| mo008 | h | Fontanero. (mano de obra) | 4.662 | 117.18 | 546.29 |
| mo107 | h | Ayudante de fontanero. (mano de obra) | 4.662 | 85.08 | 396.64 |
| % | % | Herramienta menor | 2 % | 547579.14 | 10951.58 |
|  |  | Costes directos |  |  | 558530.72 |
