# Muro de gaviones para vallado de terreno

- Propiedad del archivo: CYPE INGENIEROS, S.A.
- Formato: FIEBDC-3/2002
- Ámbito geográfico: Honduras
- Divisa: HNL
- Costes indirectos: 3.00 %
- Gastos generales: 13.00 %
- Beneficio industrial: 6.00 %
- IVA: 15.00 %

## U Urbanización interior del terreno

### UV Cerramientos exteriores

#### UVM Muros

**UVM030** m² Muro de gaviones para vallado de terreno.
Vallado de terreno formado por muro de gaviones con dos caras vistas compuesto por gavión de 2000x1200x250 mm de malla soldada, de alambre de acero galvanizado, de 4,5 a 7 mm de diámetro, con una apertura de malla de 50x100 mm en todas las caras, con una resistencia a la corrosión en niebla salina superior a 3000 horas y una resistencia mínima a la tracción del alambre de 450 N/mm²; y relleno con medios mecánicos con piedra caliza, de granulometría comprendida entre 150 y 200 mm.
Criterio de valoración económica: El precio no incluye la cimentación.
Incluye: Replanteo. Preparación de la superficie de apoyo. Extendido de los gaviones. Amarre de las aristas. Relleno de los gaviones. Cierre y atado final de los gaviones. Retirada del material sobrante.
Criterio de medición de proyecto: Superficie medida según documentación gráfica de Proyecto.
Criterio de medición de obra: Se medirá la superficie realmente ejecutada según especificaciones de Proyecto.

| Código | Ud | Descripción | Rendimiento | Precio | Importe |
|---|---|---|---|---|---|
| mt07etf035n | Ud | Gavión de 2000x1200x250 mm de malla soldada, de alambre de acero galvanizado, de 4,5 a 7 mm de diámetro, con una apertura de malla de 50x100 mm en todas las caras, con una resistencia a la corrosión en niebla salina superior a 3000 horas según ISO 10289 e ISO 9227 y una resistencia mínima a la tracción del alambre de 450 N/mm² y dos tubos huecos de acero de 60 mm de diámetro para su anclaje a la cimentación. (material) | 0.420 | 2478.50 | 1040.97 |
| mt06psm010b | m³ | Piedra caliza de granulometría comprendida entre 150 y 200 mm, con desgaste en la prueba de Los Ángeles < 50. (material) | 0.275 | 473.99 | 130.35 |
| mq01exn020a | h | Retroexcavadora hidráulica sobre neumáticos, de 105 kW. (maquinaria) | 1.159 | 1148.22 | 1330.79 |
| mq04cab010c | h | Camión basculante de 12 t de carga, de 162 kW. (maquinaria) | 1.159 | 995.12 | 1153.34 |
| mo041 | h | Albañil de obra civil. (mano de obra) | 1.217 | 114.04 | 138.79 |
| mo087 | h | Ayudante de albañil de obra civil. (mano de obra) | 1.217 | 85.25 | 103.75 |
| % | % | Herramienta menor | 2 % | 3897.99 | 77.96 |
|  |  | Costes directos |  |  | 3975.95 |
