# Prueba de perfil de PVC para carpintería

- Propiedad del archivo: CYPE INGENIEROS, S.A.
- Formato: FIEBDC-3/2002
- Ámbito geográfico: Honduras
- Divisa: HNL
- Costes indirectos: 3.00 %
- Gastos generales: 13.00 %
- Beneficio industrial: 6.00 %
- IVA: 15.00 %

## X Control de calidad y pruebas

### XC Carpintería

#### XCP De PVC

**XCP010** Ud Prueba de perfil de PVC para carpintería.
Pruebas a realizar en laboratorio acreditado en el área técnica correspondiente, sobre una muestra, tomada en obra, de perfil de PVC utilizado en la fabricación de carpintería, para la determinación de las siguientes características: resistencia a la flexión, resistencia al cloruro de metileno. Incluso desplazamiento a obra e informe de resultados.
Incluye: Desplazamiento a obra. Toma de muestras. Realización de pruebas. Redacción de informe de los resultados de las pruebas realizadas.
Criterio de medición de proyecto: Prueba a realizar, según documentación del Plan de control de calidad.

| Código | Ud | Descripción | Rendimiento | Precio | Importe |
|---|---|---|---|---|---|
| mt49des010 | Ud | Repercusión de desplazamiento a obra para la toma de muestras. (material) | 1.000 | 19.42 | 19.42 |
| mt49alp020 | Ud | Toma en obra de muestras de elementos de carpintería de PVC. (material) | 1.000 | 775.95 | 775.95 |
| mt49alp070 | Ud | Prueba para determinar la resistencia a flexión de una muestra de perfiles de PVC. (material) | 1.000 | 796.41 | 796.41 |
| mt49alp080 | Ud | Prueba para determinar la resistencia al cloruro de metileno de una muestra de perfiles de PVC. (material) | 1.000 | 787.49 | 787.49 |
| mt49alp030 | Ud | Informe de resultados de las pruebas realizadas sobre una muestra de carpintería de PVC. (material) | 1.000 | 2337.29 | 2337.29 |
| % | % | Herramienta menor | 2 % | 4716.56 | 94.33 |
|  |  | Costes directos |  |  | 4810.89 |
