# Prueba de mallas soldadas de un mismo lote

- Propiedad del archivo: CYPE INGENIEROS, S.A.
- Formato: FIEBDC-3/2002
- Ámbito geográfico: Honduras
- Divisa: HNL
- Costes indirectos: 3.00 %
- Gastos generales: 13.00 %
- Beneficio industrial: 6.00 %
- IVA: 15.00 %

## X Control de calidad y pruebas

### XE Estructuras de concreto

#### XEM Mallas soldadas

**XEM010** Ud Prueba de mallas soldadas de un mismo lote.
Prueba a realizar en laboratorio acreditado en el área técnica correspondiente, sobre una muestra de mallas soldadas, tomada en obra, para la determinación de las siguientes características: sección media equivalente sobre dos mallas del mismo lote según ISO 15630-2, doblado/desdoblado sobre dos mallas del mismo lote según ISO 15630-2. Incluso desplazamiento a obra, toma de muestra e informe de resultados.
Incluye: Desplazamiento a obra. Toma de muestras. Realización de pruebas. Redacción de informe de los resultados de las pruebas realizadas.
Criterio de medición de proyecto: Prueba a realizar, según documentación del Plan de control de calidad.

| Código | Ud | Descripción | Rendimiento | Precio | Importe |
|---|---|---|---|---|---|
| mt49arm040 | Ud | Prueba para determinar la sección media equivalente sobre una muestra de dos mallas soldadas del mismo lote, según ISO 15630-2, incluso desplazamiento a obra, toma de muestra e informe de resultados. (material) | 1.000 | 697.75 | 697.75 |
| mt49arm020 | Ud | Prueba para determinar la presencia o ausencia de grietas mediante doblado/desdoblado sobre una muestra de dos mallas soldadas del mismo lote, según ISO 15630-2, incluso desplazamiento a obra, toma de muestra e informe de resultados. (material) | 1.000 | 442.69 | 442.69 |
| % | % | Herramienta menor | 2 % | 1140.44 | 22.81 |
|  |  | Costes directos |  |  | 1163.25 |
