# Prueba de mezcla bituminosa

- Propiedad del archivo: CYPE INGENIEROS, S.A.
- Formato: FIEBDC-3/2002
- Ámbito geográfico: Honduras
- Divisa: HNL
- Costes indirectos: 3.00 %
- Gastos generales: 13.00 %
- Beneficio industrial: 6.00 %
- IVA: 15.00 %

## X Control de calidad y pruebas

### XH Materiales bituminosos

#### XHB Mezclas bituminosas

**XHB010** Ud Prueba de mezcla bituminosa.
Pruebas a realizar en laboratorio acreditado en el área técnica correspondiente, sobre una muestra de mezcla bituminosa, tomada en obra, para la determinación de las siguientes características: drenaje "in situ". Incluso desplazamiento a obra, toma de muestra e informe de resultados.
Incluye: Desplazamiento a obra. Toma de muestras. Realización de pruebas. Redacción de informe de los resultados de las pruebas realizadas.
Criterio de medición de proyecto: Prueba a realizar, según documentación del Plan de control de calidad.

| Código | Ud | Descripción | Rendimiento | Precio | Importe |
|---|---|---|---|---|---|
| mt49des010 | Ud | Repercusión de desplazamiento a obra para la toma de muestras. (material) | 1.000 | 19.45 | 19.45 |
| mt49mbi005 | Ud | Toma de una muestra de mezcla bituminosa. (material) | 1.000 | 656.65 | 656.65 |
| mt49mbi080 | Ud | Prueba para determinar el drenaje "in situ" de una muestra de mezcla bituminosa. (material) | 1.000 | 1445.91 | 1445.91 |
| mt49mbi120 | Ud | Informe de resultados de las pruebas realizadas sobre una muestra de mezcla bituminosa. (material) | 1.000 | 2525.40 | 2525.40 |
| % | % | Herramienta menor | 2 % | 4647.41 | 92.95 |
|  |  | Costes directos |  |  | 4740.36 |
