# Prueba de agregados

- Propiedad del archivo: CYPE INGENIEROS, S.A.
- Formato: FIEBDC-3/2002
- Ámbito geográfico: Honduras
- Divisa: HNL
- Costes indirectos: 3.00 %
- Gastos generales: 13.00 %
- Beneficio industrial: 6.00 %
- IVA: 15.00 %

## X Control de calidad y pruebas

### XT Tierras y agregados

#### XTA Agregados

**XTA010** Ud Prueba de agregados.
Pruebas a realizar en laboratorio acreditado en el área técnica correspondiente, sobre una muestra de agregados, tomada en obra, para la determinación de las siguientes características: granulometría. Incluso desplazamiento a obra, toma de muestra e informe de resultados.
Incluye: Desplazamiento a obra. Toma de muestras. Realización de pruebas. Redacción de informe de los resultados de las pruebas realizadas.
Criterio de medición de proyecto: Prueba a realizar, según documentación del Plan de control de calidad.

| Código | Ud | Descripción | Rendimiento | Precio | Importe |
|---|---|---|---|---|---|
| mt49ari010 | Ud | Análisis granulométrico por tamizado de una muestra de agregado para concreto, incluso desplazamiento a obra, toma de muestra e informe de resultados. (material) | 1.000 | 1402.03 | 1402.03 |
| % | % | Herramienta menor | 2 % | 1402.03 | 28.04 |
|  |  | Costes directos |  |  | 1430.07 |
