# Valla trasladable con puerta incorporada

- Propiedad del archivo: CYPE INGENIEROS, S.A.
- Formato: FIEBDC-3/2002
- Ámbito geográfico: Honduras
- Divisa: HNL
- Costes indirectos: 3.00 %
- Gastos generales: 13.00 %
- Beneficio industrial: 6.00 %
- IVA: 15.00 %

## Y Seguridad y salud

### YC Sistemas de protección colectiva

#### YCR Vallado provisional de solar

**YCR035** Ud Valla trasladable con puerta incorporada.
Valla trasladable de 3,50x2,00 m, colocada en vallado provisional de solar, formada por panel de malla soldada con pliegues de refuerzo, de 200x100 mm de paso de malla, con alambres horizontales de 5 mm de diámetro y verticales de 4 mm, soldados en los extremos a postes verticales de 40 mm de diámetro, acabado galvanizado, con puerta incorporada para acceso peatonal, de una hoja, de 0,90x2,00 m, con lengüetas para candado, amortizable en 5 usos y bases prefabricadas de concreto, de 65x24x12 cm, con 8 orificios, para soporte de los postes, amortizables en 5 usos, fijadas al pavimento con pletinas de 20x4 mm y tacos de expansión de acero.
Criterio de medición de proyecto: Número de unidades previstas, según Estudio o Estudio Básico de Seguridad y Salud.
Criterio de medición de obra: Se medirá el número de unidades realmente colocadas según especificaciones de Estudio o Estudio Básico de Seguridad y Salud.

| Código | Ud | Descripción | Rendimiento | Precio | Importe |
|---|---|---|---|---|---|
| mt50spv021 | Ud | Valla trasladable de 3,50x2,00 m, formada por panel de malla soldada con pliegues de refuerzo, de 200x100 mm de paso de malla, con alambres horizontales de 5 mm de diámetro y verticales de 4 mm de diámetro, soldados en los extremos a postes verticales de 40 mm de diámetro, acabado galvanizado, con puerta incorporada para acceso peatonal, de una hoja, de 0,90x2,00 m, incluso argollas para unión de postes y lengüetas para candado. (material) | 0.200 | 7345.22 | 1469.04 |
| mt50spv025 | Ud | Base prefabricada de concreto, de 65x24x12 cm, con 8 orificios, reforzada con varillas de acero, para soporte de valla trasladable. (material) | 0.400 | 175.90 | 70.36 |
| mt07ala111ba | m | Pletina de acero laminado S275JR, en perfil plano laminado en caliente, de 20x4 mm, para aplicaciones estructurales. (material) | 0.480 | 40.94 | 19.65 |
| mt26aaa023a | Ud | Anclaje mecánico con taco de expansión de acero galvanizado, tuerca y arandela. (material) | 0.960 | 41.45 | 39.79 |
| mo119 | h | Oficial 1ª Seguridad y Salud. (mano de obra) | 0.127 | 114.04 | 14.48 |
| mo120 | h | Peón Seguridad y Salud. (mano de obra) | 0.254 | 82.13 | 20.86 |
| % | % | Herramienta menor | 2 % | 1634.18 | 32.68 |
|  |  | Costes directos |  |  | 1666.86 |
