# Sistema anticaídas

- Propiedad del archivo: CYPE INGENIEROS, S.A.
- Formato: FIEBDC-3/2002
- Ámbito geográfico: Honduras
- Divisa: HNL
- Costes indirectos: 3.00 %
- Gastos generales: 13.00 %
- Beneficio industrial: 6.00 %
- IVA: 15.00 %

## Y Seguridad y salud

### YI Equipos de protección individual

#### YID Contra caídas de altura

**YID010** Ud Sistema anticaídas.
Sistema anticaídas compuesto por un conector básico (clase B) que permite ensamblar el sistema con un dispositivo de anclaje, amortizable en 4 usos; un dispositivo anticaídas deslizante sobre línea de anclaje flexible con función de bloqueo automático y un sistema de guía, amortizable en 4 usos; una cuerda de fibra de longitud fija como elemento de amarre, amortizable en 4 usos; un absorbedor de energía encargado de disipar la energía cinética desarrollada durante una caída desde una altura determinada, amortizable en 4 usos y un arnés anticaídas con un punto de amarre constituido por bandas, elementos de ajuste y hebillas, dispuestos y ajustados de forma adecuada sobre el cuerpo de una persona para sujetarla durante una caída y después de la detención de ésta, amortizable en 4 usos.
Criterio de valoración económica: El precio no incluye el dispositivo de anclaje para ensamblar el sistema anticaídas.
Criterio de medición de proyecto: Número de unidades previstas, según Estudio o Estudio Básico de Seguridad y Salud.
Criterio de medición de obra: Se medirá el número de unidades realmente suministradas según especificaciones de Estudio o Estudio Básico de Seguridad y Salud.

| Código | Ud | Descripción | Rendimiento | Precio | Importe |
|---|---|---|---|---|---|
| mt50epd010d | Ud | Conector básico (clase B), EPI de categoría III, cumpliendo todos los requisitos de seguridad. (material) | 0.250 | 553.63 | 138.41 |
| mt50epd011d | Ud | Dispositivo anticaídas deslizante sobre línea de anclaje flexible, EPI de categoría III, cumpliendo todos los requisitos de seguridad. (material) | 0.250 | 3135.08 | 783.77 |
| mt50epd012ad | Ud | Cuerda de fibra como elemento de amarre, de longitud fija, EPI de categoría III, cumpliendo todos los requisitos de seguridad. (material) | 0.250 | 2343.48 | 585.87 |
| mt50epd013d | Ud | Absorbedor de energía, EPI de categoría III, cumpliendo todos los requisitos de seguridad. (material) | 0.250 | 3344.43 | 836.11 |
| mt50epd014d | Ud | Arnés anticaídas, con un punto de amarre, EPI de categoría III, cumpliendo todos los requisitos de seguridad. (material) | 0.250 | 1040.63 | 260.16 |
| % | % | Herramienta menor | 2 % | 2604.32 | 52.09 |
|  |  | Costes directos |  |  | 2656.41 |
