# Cala en viga de concreto reforzado

- Propiedad del archivo: CYPE Ingenieros S.A.
- Formato: FIEBDC-3/2016
- Programa: Generador de precios de la construcción. CYPE Ingenieros, S.A.
- Fecha: 04/04/2024
- Ámbito geográfico: Honduras
- Divisa: HNL
- Costes indirectos: 3 %
- Gastos generales: 13 %
- Beneficio industrial: 6 %
- IVA: 15 %

## 0 Trabajos preliminares

### 0B Trabajos de campo, pruebas e informes

#### 0BC Calas de inspección

**0BC030** Ud Cala en viga de concreto reforzado.
Ejecución de cala de 10x20 cm y 5 cm de profundidad, para inspección superior de viga de concreto reforzado, con levantado previo del piso y demolición del contrapiso y capa de compresión o recubrimiento de cualquier tipo que pudiera haber, hasta llegar al elemento resistente y dejar al descubierto la armadura superior; realizada mediante picado manual y martillo neumático. Incluso limpieza, acopio, retirada y carga manual de escombros sobre contenedor.
Incluye: Levantado del piso. Ejecución de la cala. Retirada y acopio de escombros. Carga de escombros sobre contenedor.
Criterio de medición de proyecto: Número de unidades previstas, según documentación gráfica de Proyecto.
Criterio de medición de obra: Se medirá el número de unidades realmente ejecutadas según especificaciones de Proyecto.

| Código | Ud | Descripción | Rendimiento | Precio | Importe |
|---|---|---|---|---|---|
| mt51pav010d | m² | Demolición de pavimento, contrapiso y capa de compresión o recubrimiento con medios manuales y martillo neumático. (material) | 0.2 | 230.94 | 46.188 |
| mq05mai030 | h | Martillo neumático. (maquinaria) | 0.083 | 101.07 | 8.389 |
| mq05pdm110 | h | Compresor portátil diesel media presión 10 m³/min. (maquinaria) | 0.083 | 171.43 | 14.229 |
| mo113 | h | Peón de albañilería. (mano de obra) | 0.26 | 82.13 | 21.354 |
| % | % | Herramienta menor | 2 % | 90.160 | 1.803 |
|  |  | Costes directos |  |  | 91.963 |

Residuos:
- demolición: ruo170101 Hormigón (hormigones, morteros y prefabricados). (componente de residuo); rendimiento 15.46 kg; Código LER 17 01 01; Masa del elemento 1 kg; Volumen 0.000667 m3
- demolición: ruo010408 Residuos de grava y rocas trituradas distintos de los mencionados en el código 01 04 07. (componente de residuo); rendimiento 7.8 kg; Código LER 01 04 08; Masa del elemento 1 kg; Volumen 0.000667 m3
- demolición: ruo170904 Residuos mezclados de construcción y demolición distintos de los especificados en los códigos 17 09 01, 17 09 02 y 17 09 03. (componente de residuo); rendimiento 7.874 kg; Código LER 17 09 04; Masa del elemento 1 kg; Volumen 0.000667 m3
