# Control de fisuras mediante cilindros

- Propiedad del archivo: CYPE Ingenieros S.A.
- Formato: FIEBDC-3/2016
- Programa: Generador de precios de la construcción. CYPE Ingenieros, S.A.
- Fecha: 04/04/2024
- Ámbito geográfico: Honduras
- Divisa: HNL
- Costes indirectos: 3 %
- Gastos generales: 13 %
- Beneficio industrial: 6 %
- IVA: 15 %

## 0 Trabajos preliminares

### 0E Toma de muestras y pruebas para estudio de patologías

#### 0EF Control de fisuras

**0EF010** Ud Control de fisuras mediante cilindros.
Trabajos de campo necesarios para el control de fisura existente en edificio a rehabilitar, comprendiendo: fijación de su estado mediante el marcado de su extremo, medición de su ancho con fisurómetro de precisión, colocación de cilindro de vidrio con una zona esmerilada e inspección periódica a los 15, 30, 45 y 90 días, de la evolución de sus movimientos.
Incluye: Marcado de su extremo. Medición de su ancho. Colocación de cilindro. Inspección periódica.
Criterio de medición de proyecto: Número de unidades previstas, según documentación gráfica de Proyecto.
Criterio de medición de obra: Se medirá el número de unidades realmente ejecutadas según especificaciones de Proyecto.

| Código | Ud | Descripción | Rendimiento | Precio | Importe |
|---|---|---|---|---|---|
| mt49hpa100b | Ud | Control de la evolución de una fisura mediante la colocación de un cilindro de vidrio, que incluye los trabajos de: fijación del estado de la fisura, medición de su ancho, colocación de cilindro e inspección periódica de la misma a los 15, 30, 45 y 90 días. (material) | 1 | 5439.44 | 5439.440 |
| % | % | Herramienta menor | 2 % | 5439.440 | 108.789 |
|  |  | Costes directos |  |  | 5548.229 |
