# Desplazamiento de personal y equipo a obra

- Propiedad del archivo: CYPE Ingenieros S.A.
- Formato: FIEBDC-3/2016
- Programa: Generador de precios de la construcción. CYPE Ingenieros, S.A.
- Fecha: 04/04/2024
- Ámbito geográfico: Honduras
- Divisa: HNL
- Costes indirectos: 3 %
- Gastos generales: 13 %
- Beneficio industrial: 6 %
- IVA: 15 %

## 0 Trabajos preliminares

### 0E Toma de muestras y pruebas para estudio de patologías

#### 0EH Pruebas de información del concreto endurecido

**0EH001** Ud Desplazamiento de personal y equipo a obra.
Desplazamiento, montaje y desmontaje en obra del equipo de trabajo necesario para el estudio mediante higrómetro de la superficie del concreto.
Incluye: Desplazamiento a obra. Montaje del equipo. Desmontaje del equipo.
Criterio de medición de proyecto: Número de unidades previstas, según documentación gráfica de Proyecto.
Criterio de medición de obra: Se medirá el número de unidades realmente ejecutadas según especificaciones de Proyecto.

| Código | Ud | Descripción | Rendimiento | Precio | Importe |
|---|---|---|---|---|---|
| mt49hpa200e | Ud | Desplazamiento de personal y equipo a obra para el estudio mediante higrómetro de la superficie del concreto. (material) | 1 | 3942.71 | 3942.710 |
| % | % | Herramienta menor | 2 % | 3942.710 | 78.854 |
|  |  | Costes directos |  |  | 4021.564 |
