# Pozo de sondeo arqueológico

- Propiedad del archivo: CYPE Ingenieros S.A.
- Formato: FIEBDC-3/2016
- Programa: Generador de precios de la construcción. CYPE Ingenieros, S.A.
- Fecha: 04/04/2024
- Ámbito geográfico: Honduras
- Divisa: HNL
- Costes indirectos: 3 %
- Gastos generales: 13 %
- Beneficio industrial: 6 %
- IVA: 15 %

## 0 Trabajos preliminares

### 0G Trabajos arqueológicos

#### 0GE Excavaciones arqueológicas y transportes

**0GE030** m³ Pozo de sondeo arqueológico.
Pozo de sondeo arqueológico de 1x1x1 m, en el terreno, donde se va a realizar un estudio arqueológico, con un grado de complejidad medio, con medios manuales, mediante la excavación por niveles naturales o artificiales según método arqueológico. Incluso toma de datos por parte de equipo arqueológico para informe final de los trabajos, retirada del pavimento existente en su superficie, con recuperación del mismo, y posterior relleno de la excavación con los restos procedentes de la misma, sin compactación.
Incluye: Ejecución del pozo de sondeo. Retirada y acopio de escombros. Carga de escombros sobre contenedor.
Criterio de medición de proyecto: Volumen medido según documentación gráfica de Proyecto.
Criterio de medición de obra: Se medirá el volumen realmente ejecutado según especificaciones de Proyecto.

| Código | Ud | Descripción | Rendimiento | Precio | Importe |
|---|---|---|---|---|---|
| mt51arq010 | Ud | Material fungible para trabajos de arqueología. (material) | 0.035 | 24430.31 | 855.061 |
| mt51arq020 | Ud | Material y utillaje para trabajos de arqueología. (material) | 0.065 | 35118.57 | 2282.707 |
| mo000 | h | arqueólogo. (mano de obra) | 5.211 | 165.93 | 864.661 |
| mo057 | h | Ayudante arqueólogo. (mano de obra) | 5.211 | 107.71 | 561.277 |
| mo112 | h | Peón especializado de albañilería. (mano de obra) | 5.211 | 83.48 | 435.014 |
| % | % | Herramienta menor | 2 % | 4998.720 | 99.974 |
|  |  | Costes directos |  |  | 5098.694 |
