# Transporte de mobiliario

- Propiedad del archivo: CYPE Ingenieros S.A.
- Formato: FIEBDC-3/2016
- Programa: Generador de precios de la construcción. CYPE Ingenieros, S.A.
- Fecha: 29/10/2024
- Ámbito geográfico: Honduras
- Divisa: HNL
- Costes indirectos: 3 %
- Gastos generales: 13 %
- Beneficio industrial: 6 %
- IVA: 15 %

## 0 Trabajos preliminares

### 0M Equipamiento

#### 0MT Traslado y transporte

**0MT021** m³ Transporte de mobiliario.
Transporte de mobiliario (aproximadamente 4 ud/m³) con un peso medio de hasta 500 kg/m³, mediante camión a una distancia máxima de 5 km. Incluso carga, descarga y acopio de los elementos en la zona designada.
Incluye: Carga sobre camión. Transporte del material. Descarga de cada uno de los elementos. Acopio en la zona designada.
Criterio de medición de proyecto: Volumen medido según documentación gráfica de Proyecto.
Criterio de medición de obra: Se medirá el volumen realmente ejecutado según especificaciones de Proyecto.

| Código | Ud | Descripción | Rendimiento | Precio | Importe |
|---|---|---|---|---|---|
| mq04cap010a | h | Camión para transporte, de 12 t de carga. (maquinaria) | 0.304 | 1767.39 | 537.287 |
| mo113 | h | Peón de albañilería. (mano de obra) | 0.134 | 83.2 | 11.149 |
| % | % | Herramienta menor | 2 % | 548.436 | 10.969 |
|  |  | Costes directos |  |  | 559.405 |
