# Falso piso ventilado de concreto, sistema "PANTALLAX", sobre platea de cimentación

- Propiedad del archivo: CYPE Ingenieros S.A.
- Formato: FIEBDC-3/2016
- Programa: Generador de precios de la construcción. CYPE Ingenieros, S.A.
- Fecha: 29/10/2024
- Ámbito geográfico: Honduras
- Divisa: HNL
- Costes indirectos: 3 %
- Gastos generales: 13 %
- Beneficio industrial: 6 %
- IVA: 15 %

## A Acondicionamiento del terreno

### AN Nivelación

#### ANV Soleras ventiladas

**ANV020** m² Falso piso ventilado de concreto, sistema "PANTALLAX", sobre platea de cimentación.
Falso piso ventilado de concreto armado, de 10 cm de espesor, con acabado superficial mediante fratasadora mecánica, sistema Dren "PANTALLAX", compuesto por lámina drenante nodular de polietileno de alta densidad (PEAD/HDPE), con nódulos de 8 mm de altura, con geotextil de polipropileno de 120 g/m² incorporado, fijada a placa de cimientos existente mediante fijaciones mecánicas; realizado con concreto f'c=210 kg/cm² (3000 psi), clase de exposición F0 S0 P0 C0, tamaño máximo del agregado 12,5 mm, consistencia blanda, mezclado en obra, y fundido con medios manuales, y malla soldada tipo 6x6 6/6 de acero Grado 70, con varillas espaciadas 15,24x15,24 cm de Ø 4,88 mm como armadura de reparto, colocada sobre separadores homologados. Incluso panel de poliestireno expandido de 3 cm de espesor, para la ejecución de juntas de expansión.
Incluye: Limpieza y preparación de la superficie. Colocación de la lámina drenante. Tendido de niveles mediante toques, maestras de concreto o reglas. Riego de la superficie base. Formación de juntas de construcción y de dilatación. Colocación de la malla soldada con separadores homologados. Preparación del concreto. Fundido, extendido y vibrado del concreto. Conexión de los elementos exteriores. Curado del concreto. Fratasado mecánico de la superficie.
Criterio de medición de proyecto: Superficie medida según documentación gráfica de Proyecto.
Criterio de medición de obra: Se medirá la superficie realmente ejecutada según especificaciones de Proyecto, sin deducir la superficie ocupada por las columnas situados dentro de su perímetro.

| Código | Ud | Descripción | Rendimiento | Precio | Importe |
|---|---|---|---|---|---|
| mt14gsp010a | m² | Lámina drenante nodular de polietileno de alta densidad (PEAD/HDPE), con nódulos de 8 mm de altura, con geotextil de polipropileno de 120 g/m² incorporado, resistencia a la compresión 200 kN/m² según ISO 604 y capacidad de drenaje 4,8 l/(s·m). (material) | 1.05 | 103.32 | 108.486 |
| mt08var060 | kg | Puntas de acero de 20x100 mm. (material) | 0.1 | 223.17 | 22.317 |
| mt07ame120ee | m² | Malla soldada tipo 6x6 6/6 de acero Grado 70, con varillas lisas espaciadas 15,24x15,24 cm de 4,88 mm de diámetro, según ASTM A 185 y ASTM A 497. (material) | 1.1 | 47.63 | 52.393 |
| mt08aaa010a | m³ | Agua. (material) | 0.024 | 38.26 | 0.918 |
| mt01arg000i | m³ | Arena cribada. (material) | 0.061 | 346.29 | 21.124 |
| mt01arg001ie | m³ | Agregado grueso homogeneizado, de tamaño máximo 12,5 mm. (material) | 0.091 | 317.9 | 28.929 |
| mt08cem000i | kg | Cemento gris en sacos. (material) | 39.424 | 4.16 | 164.004 |
| mt07aco020f | Ud | Separador homologado para nervaduras "in situ" en losas unidireccionales. (material) | 3 | 1.62 | 4.860 |
| mt16pea020c | m² | Panel rígido de poliestireno expandido, mecanizado lateral recto, de 30 mm de espesor, resistencia térmica 0,8 m²K/W, conductividad térmica 0,036 W/(mK), para junta de contracción. (material) | 0.05 | 72.57 | 3.629 |
| mq04dua020b | h | Dumper de descarga frontal de 2 t de carga útil. (maquinaria) | 0.022 | 230.27 | 5.066 |
| mq06vib020 | h | Regla vibrante de 3 m. (maquinaria) | 0.097 | 116 | 11.252 |
| mq06fra010 | h | Fratasadora mecánica de concreto. (maquinaria) | 0.638 | 125.94 | 80.350 |
| mq06cor020 | h | Equipo para corte de juntas en soleras de concreto. (maquinaria) | 0.116 | 235.98 | 27.374 |
| mq06hor010 | h | Mezcladora de concreto eléctrica con una capacidad de amasado de 160 l. (maquinaria) | 0.077 | 76.52 | 5.892 |
| mo020 | h | Albañil. (mano de obra) | 0.325 | 115.52 | 37.544 |
| mo077 | h | Ayudante de albañil. (mano de obra) | 0.325 | 86.35 | 28.064 |
| mo113 | h | Peón de albañilería. (mano de obra) | 0.475 | 83.2 | 39.520 |
| mo112 | h | Peón especializado de albañilería. (mano de obra) | 0.15 | 84.56 | 12.684 |
| % | % | Herramienta menor | 2 % | 654.406 | 13.088 |
|  |  | Costes directos |  |  | 667.494 |

Residuos:
- colocación: mt14gsp010a; factor de residuo 0.07
- colocación: mt08var060 Puntas de acero de 20x100 mm; factor de residuo 0.0045
- colocación: mt07ame120ee; factor de residuo 0.023296
- colocación: mt01arg000i Arena cribada; factor de residuo 0.009
- colocación: mt01arg001ie Agregado grueso homogeneizado, de tamaño máximo 12,5 mm; factor de residuo 0.00890207
- colocación: mt08cem000i Cemento gris en sacos; factor de residuo 0.0063
- colocación: mt16pea020c; factor de residuo 0.048

## Recursos

**mt14gsp010a** m² Lámina drenante nodular de polietileno de alta densidad (PEAD/HDPE)
Datos técnicos: Coste energético 53.284 MJ; Emisión de CO2 2.646 kg; Código LER 17 02 03; Masa del elemento 0.5 kg; Volumen 0.000833 m3
Residuos:
- embalaje: re170203 Plástico. (componente de residuo); rendimiento 0.05 kg; Código LER 17 02 03; Masa del elemento 1 kg; Volumen 0.001667 m3

**mt08var060** kg Puntas de acero de 20x100 mm
Datos técnicos: Coste energético 9.830 MJ; Emisión de CO2 0.510 kg; Código LER 17 04 05; Masa del elemento 1 kg; Volumen 0.000476 m3

**mt07ame120ee** m² Malla soldada tipo 6x6 6/6 de acero Grado 70
Datos técnicos: Coste energético 19.463 MJ; Emisión de CO2 1.010 kg; Código LER 17 04 05; Masa del elemento 1.98 kg; Volumen 0.000943 m3

**mt08aaa010a** m³ Agua
Datos técnicos: Coste energético 60.000 MJ; Emisión de CO2 30.000 kg

**mt01arg000i** m³ Arena cribada
Datos técnicos: Coste energético 146.250 MJ; Emisión de CO2 7.800 kg; Código LER 01 04 09; Masa del elemento 1950 kg; Volumen 1.21875 m3

**mt01arg001ie** m³ Agregado grueso homogeneizado, de tamaño máximo 12,5 mm
Datos técnicos: Coste energético 146.250 MJ; Emisión de CO2 7.800 kg; Código LER 01 04 08; Masa del elemento 1950 kg; Volumen 1.3 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico; rendimiento 0.003 kg

**mt07aco020f** Ud Separador homologado para nervaduras "in situ" en losas unidireccionales
Datos técnicos: Coste energético 1.105 MJ; Emisión de CO2 0.114 kg
Residuos:
- embalaje: re150101 Envases de papel y cartón; rendimiento 0.072 kg

**mt16pea020c** m² Panel rígido de poliestireno expandido
Datos técnicos: Coste energético 85.089 MJ; Emisión de CO2 2.941 kg; Código LER 17 06 04; Masa del elemento 0.9 kg; Volumen 0.0015 m3
Residuos:
- embalaje: re170203 Plástico; rendimiento 0.024 kg
