# Caja de registro con bomba, de obra de mampostería

- Propiedad del archivo: CYPE Ingenieros S.A.
- Formato: FIEBDC-3/2016
- Programa: Generador de precios de la construcción. CYPE Ingenieros, S.A.
- Fecha: 10/11/2025
- Ámbito geográfico: Honduras
- Divisa: HNL
- Costes indirectos: 3 %
- Gastos generales: 13 %
- Beneficio industrial: 6 %
- IVA: 15 %

## A Acondicionamiento del terreno

### AS Red de desagüe

#### ASA Cajas de registro

**ASA020** Ud Caja de registro con bomba, de obra de mampostería.
Caja de registro con bomba enterrada, de dimensiones interiores 100x100x100 cm, construida con mampostería de ladrillo cerámico macizo, de 1/2 pie de espesor, recibido con mortero de cemento, confeccionado en obra, dosificación 1:6, sobre solera de concreto simple f'c=315 kg/cm² (4500 psi), clase de exposición F0 S2 P1 C0, tamaño máximo del agregado 19 mm, consistencia blanda de 15 cm de espesor, enfoscada y bruñida interiormente con mortero de cemento, confeccionado en obra, con aditivo hidrófugo, dosificación 1:3 formando aristas y esquinas a media caña, con sifón formado por un codo de 87°30' de PVC largo, cerrada superiormente con tablero cerámico hueco machihembrado, losa de concreto f'c=280 kg/cm² (4000 psi), clase de exposición F0 S1 P1 C1, tamaño máximo del agregado 19 mm, consistencia blanda de 20 cm de espesor armada con malla soldada y tapa prefabricada de concreto reforzado con cierre hermético al paso de los olores mefíticos; electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico, kit de descenso y anclaje automático, conectada a ducto de impulsión de aguas residuales realizado con tubo de PVC. Incluso salida de ventilación, accesorios, uniones y piezas especiales para la instalación de una bomba y su conexión a las redes eléctrica y de saneamiento.
Criterio de valoración económica: El precio no incluye la excavación ni el relleno del trasdós.
Incluye: Replanteo. Fundido y compactación del concreto en formación de solera. Formación de la obra de mampostería con ladrillos, previamente humedecidos, colocados con mortero. Conexionado de los colectores a la caja de registro. Enfoscado y bruñido con mortero, redondeando los ángulos del fondo y de las paredes interiores de la caja de registro. Formación del tablero armado. Colocación de la bomba. Conexión a la red eléctrica. Conexión a la red de saneamiento. Realización del cierre hermético y colocación de la tapa y los accesorios. Comprobación de su correcto funcionamiento.
Criterio de medición de proyecto: Número de unidades previstas, según documentación gráfica de Proyecto.
Criterio de medición de obra: Se medirá el número de unidades realmente ejecutadas según especificaciones de Proyecto.

| Código | Ud | Descripción | Rendimiento | Precio | Importe |
|---|---|---|---|---|---|
| mt10hmf110ftb | m³ | Concreto simple f'c=315 kg/cm² (4500 psi), clase de exposición F0 S2 P1 C0, tamaño máximo del agregado 19 mm, consistencia blanda, premezclado, según ACI 318. (material) | 0.356 | 3591.19 | 1278.464 |
| mt04lma010b | Ud | Ladrillo cerámico macizo de elaboración mecánica, para revestir, 25x12x5 cm, densidad 2300 kg/m³. (material) | 337 | 14.29 | 4815.730 |
| mt08aaa010a | m³ | Agua. (material) | 0.04 | 38.26 | 1.530 |
| mt01arg005a | t | Arena de cantera, para mortero mezclado en obra. (material) | 0.315 | 515.57 | 162.405 |
| mt08cem000i | kg | Cemento gris en sacos. (material) | 65.091 | 4.16 | 270.779 |
| mt11ppl030b | Ud | Codo 87°30' de PVC liso, D=160 mm. (material) | 1 | 455.64 | 455.640 |
| mt08adt010 | kg | Aditivo hidrófugo para impermeabilización de morteros u concretos. (material) | 0.675 | 30.61 | 20.662 |
| mt04lvg020c | Ud | Tablero cerámico hueco machihembrado, para revestir, 80x25x3 cm, con las testas rectas. (material) | 4 | 32.19 | 128.760 |
| mt07ame120hh | m² | Malla soldada tipo 6x6 3/3 de acero Grado 70, con varillas corrugadas espaciadas 15,24x15,24 cm de 6,2 mm de diámetro, según ASTM A 185 y ASTM A 497. (material) | 0.445 | 70.92 | 31.559 |
| mt07aco020h | Ud | Separador homologado para losas macizas. (material) | 4 | 2.26 | 9.040 |
| mt10haf110kkc | m³ | Concreto f'c=280 kg/cm² (4000 psi), clase de exposición F0 S1 P1 C1, tamaño máximo del agregado 19 mm, consistencia blanda, premezclado, según ACI 318. (material) | 0.123 | 3194.42 | 392.914 |
| mt11var100 | Ud | Conjunto de elementos necesarios para garantizar el cierre hermético al paso de olores mefíticos en cajas de revisión sanitaria, compuesto por: angulares y láminas metálicas con sus elementos de fijación y anclaje, junta de neopreno, aceite y demás accesorios. (material) | 1 | 251.48 | 251.480 |
| mt11arf010f | Ud | Tapa de concreto reforzado prefabricada, 96x96x5 cm. (material) | 1 | 1402.18 | 1402.180 |
| mt36bom050a | m | Ducto de impulsión de aguas residuales realizado con tubo de PVC para presión de 6 atm, de 40 mm de diámetro, con extremo abocardado. (material) | 2 | 55.42 | 110.840 |
| mt36bom051a | Ud | Repercusión, por m de tubería, de accesorios, uniones y piezas especiales para tubo de PVC para presión de 6 atm, de 40 mm de diámetro. (material) | 2 | 16.62 | 33.240 |
| mt37vre010b | Ud | Válvula de retención, con rosca GAS de 1 1/2". (material) | 1 | 3289.51 | 3289.510 |
| mt37svc010l | Ud | Válvula de compuerta de latón fundido, para roscar, de 1 1/2". (material) | 1 | 593.54 | 593.540 |
| mt36bse150aaa | Ud | Electrobomba sumergible, para achique de aguas limpias o ligeramente cargadas, construida en hierro fundido, con una potencia de 1,1 kW, para una altura máxima de inmersión de 20 m, temperatura máxima del líquido conducido 40°C, tamaño máximo de paso de sólidos 6 mm, con cuerpo de impulsión, impulsor, carcasa y tapa del motor de hierro fundido GG25, eje del motor de acero inoxidable AISI 420, cierre mecánico de carburo de silicio/silicio, motor asíncrono de 2 polos, eficiencia IE3, aislamiento clase H, para alimentación monofásica a 230 V y 50 Hz de frecuencia, protección IP68, cable de conexión y cuadro eléctrico con doble condensador e interruptor automático magnetotérmico. (material) | 1 | 47847.4 | 47847.400 |
| mt36bse007a | Ud | Kit de descenso y anclaje automático para electrobomba sumergible, de hierro fundido. (material) | 1 | 9150.82 | 9150.820 |
| mt36bse006a | Ud | Regulador de nivel para aguas limpias, con cable de 3 m. (material) | 1 | 684.28 | 684.280 |
| mt36bom020 | Ud | Accesorios para instalación de bomba sumergible portátil, para achique de aguas, instalada en caja de registro enterrada y conexión a la red de desagüe. (material) | 1 | 688.57 | 688.570 |
| mt36bom060b | Ud | Conexión a la red eléctrica de bomba sumergible portátil, para achique de aguas, instalada en caja de registro enterrada. (material) | 1 | 153.36 | 153.360 |
| mq06hor010 | h | Mezcladora de concreto eléctrica con una capacidad de amasado de 160 l. (maquinaria) | 0.163 | 76.52 | 12.473 |
| mo020 | h | Albañil. (mano de obra) | 3.053 | 120.58 | 368.131 |
| mo077 | h | Ayudante de albañil. (mano de obra) | 0.382 | 90.13 | 34.430 |
| mo113 | h | Peón de albañilería. (mano de obra) | 4.146 | 86.84 | 360.039 |
| mo008 | h | Fontanero. (mano de obra) | 1.018 | 123.93 | 126.161 |
| mo107 | h | Ayudante de fontanero. (mano de obra) | 1.018 | 89.97 | 91.589 |
| mo003 | h | Electricista. (mano de obra) | 0.992 | 123.93 | 122.939 |
| % | % | Herramienta menor | 2 % | 72888.465 | 1457.769 |
|  |  | Costes directos |  |  | 74346.234 |

Residuos:
- colocación: mt10hmf110ftb; factor de residuo 0.00121267
- colocación: mt04lma010b Ladrillo cerámico macizo de elaboración mecánica, para revestir, 25x12x5 cm, densidad 2300 kg/m³; factor de residuo 0.021
- colocación: mt01arg005a Arena de cantera, para mortero mezclado en obra; factor de residuo 0.00501329
- colocación: mt08cem000i Cemento gris en sacos; factor de residuo 0.0063
- colocación: mt11ppl030b Codo 87°30' de PVC liso, D=160 mm; factor de residuo 0.0263813
- colocación: mt08adt010 Aditivo hidrófugo para impermeabilización de morteros u concretos; factor de residuo 0.055
- colocación: mt04lvg020c Tablero cerámico hueco machihembrado, para revestir, 80x25x3 cm, con las testas rectas; factor de residuo 0.0196
- colocación: mt07ame120hh; factor de residuo 0.0212238
- colocación: mt10haf110kkc; factor de residuo 0.00132034

## Recursos

**mt10hmf110ftb** m³ Concreto simple f'c=315 kg/cm² (4500 psi)
Datos técnicos: Coste energético 2208.000 MJ; Emisión de CO2 253.000 kg; Código LER 17 01 01; Masa del elemento 2300 kg; Volumen 1.533333 m3

**mt04lma010b** Ud Ladrillo cerámico macizo de elaboración mecánica, para revestir, 25x12x5 cm, densidad 2300 kg/m³
Datos técnicos: Coste energético 9.766 MJ; Emisión de CO2 0.578 kg; Código LER 17 01 02; Masa del elemento 2.52 kg; Volumen 0.002016 m3
Residuos:
- embalaje: re170201 Madera. (componente de residuo); rendimiento 0.017 kg; Código LER 17 02 01; Masa del elemento 1 kg; Volumen 0.000909 m3
- embalaje: re170203 Plástico. (componente de residuo); rendimiento 0.001 kg; Código LER 17 02 03; Masa del elemento 1 kg; Volumen 0.001667 m3

**mt08aaa010a** m³ Agua
Datos técnicos: Coste energético 60.000 MJ; Emisión de CO2 30.000 kg

**mt01arg005a** t Arena de cantera, para mortero mezclado en obra
Datos técnicos: Coste energético 75.000 MJ; Emisión de CO2 4.000 kg; Código LER 01 04 08; Masa del elemento 1000 kg; Volumen 0.666667 m3

**mt08cem000i** kg Cemento gris en sacos
Datos técnicos: Coste energético 4.237 MJ; Emisión de CO2 0.734 kg; Código LER 17 01 01; Masa del elemento 1 kg; Volumen 0.000667 m3
Residuos:
- embalaje: re150101 Envases de papel y cartón. (componente de residuo); rendimiento 0.014 kg; Código LER 15 01 01; Masa del elemento 1 kg; Volumen 0.001333 m3
- embalaje: re170201 Madera; rendimiento 0.001 kg
- embalaje: re170203 Plástico; rendimiento 0.003 kg

**mt11ppl030b** Ud Codo 87°30' de PVC liso, D=160 mm
Datos técnicos: Coste energético 89.199 MJ; Emisión de CO2 4.380 kg; Código LER 17 02 03; Masa del elemento 0.91 kg; Volumen 0.001517 m3
Residuos:
- embalaje: re150101 Envases de papel y cartón; rendimiento 0.036 kg

**mt08adt010** kg Aditivo hidrófugo para impermeabilización de morteros u concretos
Datos técnicos: Coste energético 71.166 MJ; Emisión de CO2 2.823 kg; Código LER 17 09 04; Masa del elemento 1 kg; Volumen 0.000667 m3
Residuos:
- embalaje: re170203 Plástico; rendimiento 0.032 kg

**mt04lvg020c** Ud Tablero cerámico hueco machihembrado, para revestir, 80x25x3 cm, con las testas rectas
Datos técnicos: Coste energético 21.481 MJ; Emisión de CO2 1.248 kg; Código LER 17 01 03; Masa del elemento 6 kg; Volumen 0.0048 m3
Residuos:
- embalaje: re170201 Madera; rendimiento 0.017 kg
- embalaje: re170203 Plástico; rendimiento 0.004 kg

**mt07ame120hh** m² Malla soldada tipo 6x6 3/3 de acero Grado 70
Datos técnicos: Coste energético 94.265 MJ; Emisión de CO2 0.032 kg; Código LER 17 04 05; Masa del elemento 3.19 kg; Volumen 0.001519 m3

**mt07aco020h** Ud Separador homologado para losas macizas
Datos técnicos: Coste energético 1.117 MJ; Emisión de CO2 0.114 kg
Residuos:
- embalaje: re150101 Envases de papel y cartón; rendimiento 0.072 kg

**mt10haf110kkc** m³ Concreto f'c=280 kg/cm² (4000 psi)
Datos técnicos: Coste energético 2269.440 MJ; Emisión de CO2 260.040 kg; Código LER 17 01 01; Masa del elemento 2364 kg; Volumen 1.576 m3

**mt37vre010b** Ud Válvula de retención, con rosca GAS de 1 1/2"
Datos técnicos: Coste energético 164.561 MJ; Emisión de CO2 10.315 kg
Residuos:
- embalaje: re150101 Envases de papel y cartón; rendimiento 0.073 kg

**mt37svc010l** Ud Válvula de compuerta de latón fundido, para roscar, de 1 1/2"
Datos técnicos: Coste energético 913.679 MJ; Emisión de CO2 61.421 kg
Residuos:
- embalaje: re150101 Envases de papel y cartón; rendimiento 0.072 kg

**mt36bse150aaa** Ud Electrobomba sumergible
Datos técnicos: Coste energético 1043.762 MJ; Emisión de CO2 71.851 kg
Residuos:
- embalaje: re150101 Envases de papel y cartón; rendimiento 1.604 kg
