# Colector en placa de cimientos

- Propiedad del archivo: CYPE Ingenieros S.A.
- Formato: FIEBDC-3/2016
- Programa: Generador de precios de la construcción. CYPE Ingenieros, S.A.
- Fecha: 04/04/2024
- Ámbito geográfico: Honduras
- Divisa: HNL
- Costes indirectos: 3 %
- Gastos generales: 13 %
- Beneficio industrial: 6 %
- IVA: 15 %

## A Acondicionamiento del terreno

### AS Red de desagüe

#### ASC Colectores

**ASC020** m Colector en placa de cimientos.
Colector enterrado de red horizontal de saneamiento, sin cajas de registro, mediante sistema integral registrable, en placa de cimientos, con una pendiente mínima del 3%, para el desagüe de aguas residuales y/o pluviales, formado por tubo de PVC liso, serie SN-4, rigidez anular nominal 4 kN/m², de 315 mm de diámetro exterior, con junta elástica, empotrada en placa de cimientos. Incluso accesorios, registros, uniones y piezas especiales, lubricante para montaje y fijación a la armadura de la losa.
Incluye: Replanteo y trazado del ducto en planta y pendientes. Presentación en seco de tubos y piezas especiales. Montaje, conexionado y comprobación de su correcto funcionamiento.
Criterio de medición de proyecto: Longitud medida en proyección horizontal, según documentación gráfica de Proyecto.
Criterio de medición de obra: Se medirá, en proyección horizontal, la longitud realmente ejecutada según especificaciones de Proyecto, incluyendo los tramos ocupados por piezas especiales.

| Código | Ud | Descripción | Rendimiento | Precio | Importe |
|---|---|---|---|---|---|
| mt11tpb020o | m | Tubo de PVC liso, para saneamiento enterrado sin presión, serie SN-4, rigidez anular nominal 4 kN/m², de 315 mm de diámetro exterior y 7,7 mm de espesor, incluso juntas de goma. (material) | 1.05 | 1671.61 | 1755.191 |
| mt11tpb021o | Ud | Repercusión, por m de tubería, de accesorios, uniones y piezas especiales para tubo de PVC liso, para saneamiento enterrado sin presión, serie SN-4, de 315 mm de diámetro exterior. (material) | 2 | 501.48 | 1002.960 |
| mt11ade100a | kg | Lubricante para unión mediante junta elástica de tubos y accesorios. (material) | 0.006 | 643.1 | 3.859 |
| mo008 | h | Fontanero. (mano de obra) | 0.332 | 117.18 | 38.904 |
| mo107 | h | Ayudante de fontanero. (mano de obra) | 0.166 | 85.08 | 14.123 |
| % | % | Herramienta menor | 2 % | 2815.037 | 56.301 |
|  |  | Costes directos |  |  | 2871.338 |

Residuos:
- colocación: mt11tpb020o; factor de residuo 0.04

## Recursos

**mt11tpb020o** m Tubo de PVC liso
Datos técnicos: Coste energético 405.123 MJ; Emisión de CO2 43.953 kg; Código LER 17 02 03; Masa del elemento 9.02 kg; Volumen 0.015033 m3
Residuos:
- embalaje: re170201 Madera. (componente de residuo); rendimiento 0.04 kg; Código LER 17 02 01; Masa del elemento 1 kg; Volumen 0.000909 m3
- embalaje: re170203 Plástico. (componente de residuo); rendimiento 0.002 kg; Código LER 17 02 03; Masa del elemento 1 kg; Volumen 0.001667 m3
