# Excavación por bataches, por debajo de la cimentación existente, para recalce de cimientos

- Propiedad del archivo: CYPE Ingenieros S.A.
- Formato: FIEBDC-3/2016
- Programa: Generador de precios de la construcción. CYPE Ingenieros, S.A.
- Fecha: 04/04/2024
- Ámbito geográfico: Honduras
- Divisa: HNL
- Costes indirectos: 3 %
- Gastos generales: 13 %
- Beneficio industrial: 6 %
- IVA: 15 %

## A Acondicionamiento del terreno

### AZ Recalces

#### AZA Movimiento de tierras

**AZA025** m³ Excavación por bataches, por debajo de la cimentación existente, para recalce de cimientos.
Excavación por bataches, en cualquier tipo de terreno, por debajo de la cimentación a recalzar, hasta alcanzar una profundidad máxima de 1,5 m, con medios manuales, y carga manual a camión o contenedor. Incluso, picado de las zonas deterioradas de la cimentación existente y eliminación de restos.
Criterio de valoración económica: El precio no incluye la apertura del cajeado, la excavación hasta alcanzar la cara inferior del cimiento ni el transporte de los materiales excavados.
Incluye: Replanteo general y fijación de los puntos y niveles de referencia. Colocación de las camillas en las esquinas y extremos de las alineaciones. Excavación en sucesivas franjas horizontales y extracción de tierras. Refinado de fondos y laterales a mano, con extracción de las tierras. Carga manual a camión o contenedor de los materiales excavados.
Criterio de medición de proyecto: Volumen medido sobre las secciones teóricas de la excavación, según documentación gráfica de Proyecto.
Criterio de medición de obra: Se medirá el volumen teórico ejecutado según especificaciones de Proyecto, sin incluir los incrementos por excesos de excavación no autorizados, ni el relleno necesario para reconstruir la sección teórica por defectos imputables al Contratista. Se medirá la excavación una vez realizada y antes de que sobre ella se efectúe ningún tipo de relleno. Si el Contratista cerrase la excavación antes de conformada la medición, se entenderá que se aviene a lo que unilateralmente determine el director de la ejecución de la obra.

| Código | Ud | Descripción | Rendimiento | Precio | Importe |
|---|---|---|---|---|---|
| mo113 | h | Peón de albañilería. (mano de obra) | 11.545 | 82.13 | 948.191 |
| % | % | Herramienta menor | 2 % | 948.191 | 18.964 |
|  |  | Costes directos |  |  | 967.155 |

Residuos:
- excavación: ruo170504 Tierra y piedras distintas de las especificadas en el código 17 05 03. (componente de residuo); rendimiento 1840 kg; Código LER 17 05 04; Masa del elemento 1 kg; Volumen 0.000625 m3
