# Capa de concreto de limpieza

- Propiedad del archivo: CYPE Ingenieros S.A.
- Formato: FIEBDC-3/2016
- Programa: Generador de precios de la construcción. CYPE Ingenieros, S.A.
- Fecha: 29/10/2024
- Ámbito geográfico: Honduras
- Divisa: HNL
- Costes indirectos: 3 %
- Gastos generales: 13 %
- Beneficio industrial: 6 %
- IVA: 15 %

## C Cimentaciones

### CR Regularización

#### CRL Concreto de limpieza

**CRL010** m² Capa de concreto de limpieza.
Capa de concreto de limpieza y nivelado de fondos de cimentación, de 10 cm de espesor, de concreto f'c=100 kg/cm² (1000 psi), clase de exposición F0 S0 P0 C0, tamaño máximo del agregado 19 mm, consistencia blanda, mezclado en obra y fundido con medios manuales, en el fondo de la excavación previamente realizada.
Incluye: Replanteo. Colocación de toques y/o formación de maestras. Preparación del concreto. Fundido y compactación del concreto. Coronación y enrase del concreto.
Criterio de medición de proyecto: Superficie medida sobre la superficie teórica de la excavación, según documentación gráfica de Proyecto.
Criterio de medición de obra: Se medirá la superficie teórica ejecutada según especificaciones de Proyecto, sin incluir los incrementos por excesos de excavación no autorizados.

| Código | Ud | Descripción | Rendimiento | Precio | Importe |
|---|---|---|---|---|---|
| mt08aaa010a | m³ | Agua. (material) | 0.019 | 38.26 | 0.727 |
| mt01arg000i | m³ | Arena cribada. (material) | 0.059 | 346.29 | 20.431 |
| mt01arg001ii | m³ | Agregado grueso homogeneizado, de tamaño máximo 19 mm. (material) | 0.103 | 311.66 | 32.101 |
| mt08cem000i | kg | Cemento gris en sacos. (material) | 19.425 | 4.16 | 80.808 |
| mq06hor010 | h | Mezcladora de concreto eléctrica con una capacidad de amasado de 160 l. (maquinaria) | 0.073 | 76.52 | 5.586 |
| mo045 | h | Armador, en trabajos de colocación del concreto. (mano de obra) | 0.01 | 120.22 | 1.202 |
| mo092 | h | Ayudante de armador, en trabajos de colocación del concreto. (mano de obra) | 0.021 | 89.8 | 1.886 |
| mo113 | h | Peón de albañilería. (mano de obra) | 0.144 | 83.2 | 11.981 |
| mo112 | h | Peón especializado de albañilería. (mano de obra) | 0.151 | 84.56 | 12.769 |
| % | % | Herramienta menor | 2 % | 167.491 | 3.350 |
|  |  | Costes directos |  |  | 170.841 |

Residuos:
- colocación: mt01arg000i Arena cribada; factor de residuo 0.009
- colocación: mt01arg001ii Agregado grueso homogeneizado, de tamaño máximo 19 mm; factor de residuo 0.00893348
- colocación: mt08cem000i Cemento gris en sacos; factor de residuo 0.0063

## Recursos

**mt08aaa010a** m³ Agua
Datos técnicos: Coste energético 60.000 MJ; Emisión de CO2 30.000 kg

**mt01arg000i** m³ Arena cribada
Datos técnicos: Coste energético 146.250 MJ; Emisión de CO2 7.800 kg; Código LER 01 04 09; Masa del elemento 1950 kg; Volumen 1.21875 m3

**mt01arg001ii** m³ Agregado grueso homogeneizado, de tamaño máximo 19 mm
Datos técnicos: Coste energético 146.250 MJ; Emisión de CO2 7.800 kg; Código LER 01 04 08; Masa del elemento 1950 kg; Volumen 1.3 m3

**mt08cem000i** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
