# Apertura de hueco de fachada tapiado con mampostería de ladrillo cerámico, en muro de mampostería

- Propiedad del archivo: CYPE Ingenieros S.A.
- Formato: FIEBDC-3/2016
- Programa: Generador de precios de la construcción. CYPE Ingenieros, S.A.
- Fecha: 04/04/2024
- Ámbito geográfico: Honduras
- Divisa: HNL
- Costes indirectos: 3 %
- Gastos generales: 13 %
- Beneficio industrial: 6 %
- IVA: 15 %

## D Demoliciones

### DE Estructuras

#### DEC Mampostería

**DEC043** m³ Apertura de hueco de fachada tapiado con mampostería de ladrillo cerámico, en muro de mampostería.
Apertura de hueco de fachada tapiado con de mampostería de ladrillo cerámico perforado, revestida, en muro de mampostería, con medios manuales considerando un grado de complejidad medio, y carga manual sobre camión o contenedor.
Incluye: Demolición del elemento. Fragmentación de los escombros en piezas manejables. Retirada y acopio de escombros. Limpieza de los restos de obra. Carga manual de escombros sobre camión o contenedor.
Criterio de medición de proyecto: Volumen medido según documentación gráfica de Proyecto.
Criterio de medición de obra: Se medirá el volumen realmente demolido según especificaciones de Proyecto.

| Código | Ud | Descripción | Rendimiento | Precio | Importe |
|---|---|---|---|---|---|
| mo112 | h | Peón especializado de albañilería. (mano de obra) | 1.359 | 83.48 | 113.449 |
| mo113 | h | Peón de albañilería. (mano de obra) | 8.154 | 82.13 | 669.688 |
| % | % | Herramienta menor | 2 % | 783.137 | 15.663 |
|  |  | Costes directos |  |  | 798.800 |

Residuos:
- demolición: ruo170101 Hormigón (hormigones, morteros y prefabricados). (componente de residuo); rendimiento 557.333 kg; Código LER 17 01 01; Masa del elemento 1 kg; Volumen 0.000667 m3
- demolición: ruo170102 Ladrillos. (componente de residuo); rendimiento 580.245 kg; Código LER 17 01 02; Masa del elemento 1 kg; Volumen 0.0008 m3
- demolición: ruo170103 Tejas y materiales cerámicos. (componente de residuo); rendimiento 36.8 kg; Código LER 17 01 03; Masa del elemento 1 kg; Volumen 0.0008 m3
- demolición: ruo170802 Materiales de construcción a partir de yeso distintos de los especificados en el código 17 08 01. (componente de residuo); rendimiento 92 kg; Código LER 17 08 02; Masa del elemento 1 kg; Volumen 0.001 m3
