# Demolición de muro de mampostería

- Propiedad del archivo: CYPE Ingenieros S.A.
- Formato: FIEBDC-3/2016
- Programa: Generador de precios de la construcción. CYPE Ingenieros, S.A.
- Fecha: 29/10/2024
- Ámbito geográfico: Honduras
- Divisa: HNL
- Costes indirectos: 3 %
- Gastos generales: 13 %
- Beneficio industrial: 6 %
- IVA: 15 %

## D Demoliciones

### DE Estructuras

#### DEF Mampostería

**DEF040** m³ Demolición de muro de mampostería.
Demolición de muro de mampostería de ladrillo cerámico perforado, con medios manuales, y carga manual sobre camión o contenedor.
Incluye: Demolición del elemento. Fragmentación de los escombros en piezas manejables. Retirada y acopio de escombros. Limpieza de los restos de obra. Carga manual de escombros sobre camión o contenedor.
Criterio de medición de proyecto: Volumen medido según documentación gráfica de Proyecto.
Criterio de medición de obra: Se medirá el volumen realmente demolido según especificaciones de Proyecto.

| Código | Ud | Descripción | Rendimiento | Precio | Importe |
|---|---|---|---|---|---|
| mo112 | h | Peón especializado de albañilería. (mano de obra) | 3.398 | 84.56 | 287.335 |
| mo113 | h | Peón de albañilería. (mano de obra) | 3.398 | 83.2 | 282.714 |
| % | % | Herramienta menor | 2 % | 570.049 | 11.401 |
|  |  | Costes directos |  |  | 581.450 |

Residuos:
- demolición: ruo170101 Hormigón (hormigones, morteros y prefabricados). (componente de residuo); rendimiento 329.333 kg; Código LER 17 01 01; Masa del elemento 1 kg; Volumen 0.000667 m3
- demolición: ruo170102 Ladrillos. (componente de residuo); rendimiento 725.306 kg; Código LER 17 01 02; Masa del elemento 1 kg; Volumen 0.0008 m3
