# Demolición de zuncho, nervadura "in situ" o viga de concreto reforzado

- Propiedad del archivo: CYPE Ingenieros S.A.
- Formato: FIEBDC-3/2016
- Programa: Generador de precios de la construcción. CYPE Ingenieros, S.A.
- Fecha: 04/04/2024
- Ámbito geográfico: Honduras
- Divisa: HNL
- Costes indirectos: 3 %
- Gastos generales: 13 %
- Beneficio industrial: 6 %
- IVA: 15 %

## D Demoliciones

### DE Estructuras

#### DEH Concreto

**DEH050** m³ Demolición de zuncho, nervadura "in situ" o viga de concreto reforzado.
Demolición de zuncho de concreto reforzado, con medios manuales, martillo neumático y equipo de oxicorte, y carga manual sobre camión o contenedor.
Incluye: Demolición del elemento. Corte de las armaduras. Fragmentación de los escombros en piezas manejables. Retirada y acopio de escombros. Limpieza de los restos de obra. Carga manual de escombros sobre camión o contenedor.
Criterio de medición de proyecto: Volumen medido según documentación gráfica de Proyecto.
Criterio de medición de obra: Se medirá el volumen realmente demolido según especificaciones de Proyecto.

| Código | Ud | Descripción | Rendimiento | Precio | Importe |
|---|---|---|---|---|---|
| mq05mai030 | h | Martillo neumático. (maquinaria) | 6.376 | 101.07 | 644.422 |
| mq05pdm110 | h | Compresor portátil diesel media presión 10 m³/min. (maquinaria) | 3.188 | 171.43 | 546.519 |
| mq08sol010 | h | Equipo de oxicorte, con acetileno como combustible y oxígeno como comburente. (maquinaria) | 1.449 | 182.58 | 264.558 |
| mo019 | h | Soldador. (mano de obra) | 1.699 | 115.53 | 196.285 |
| mo112 | h | Peón especializado de albañilería. (mano de obra) | 7.475 | 83.48 | 624.013 |
| mo113 | h | Peón de albañilería. (mano de obra) | 6.116 | 82.13 | 502.307 |
| % | % | Herramienta menor | 2 % | 2778.104 | 55.562 |
|  |  | Costes directos |  |  | 2833.666 |

Residuos:
- demolición: ruo170101 Hormigón (hormigones, morteros y prefabricados). (componente de residuo); rendimiento 2300 kg; Código LER 17 01 01; Masa del elemento 1 kg; Volumen 0.000667 m3
- demolición: ruo170203 Plástico. (componente de residuo); rendimiento 0.03 kg; Código LER 17 02 03; Masa del elemento 1 kg; Volumen 0.001667 m3
- demolición: ruo170405 Hierro y acero. (componente de residuo); rendimiento 150 kg; Código LER 17 04 05; Masa del elemento 1 kg; Volumen 0.000476 m3
