# Demolición de hoja interior de fachada, de mampostería revestida

- Propiedad del archivo: CYPE Ingenieros S.A.
- Formato: FIEBDC-3/2016
- Programa: Generador de precios de la construcción. CYPE Ingenieros, S.A.
- Fecha: 04/04/2024
- Ámbito geográfico: Honduras
- Divisa: HNL
- Costes indirectos: 3 %
- Gastos generales: 13 %
- Beneficio industrial: 6 %
- IVA: 15 %

## D Demoliciones

### DF Fachadas

#### DFF Mamposterías

**DFF030** m² Demolición de hoja interior de fachada, de mampostería revestida.
Demolición de hoja interior de cerramiento de fachada, de mampostería revestida, formada por ladrillo macizo de 11/12 cm de espesor, con medios manuales, sin afectar a la estabilidad de los elementos constructivos contiguos, dejando adarajas para facilitar posteriormente la traba con la nueva mampostería, y carga manual sobre camión o contenedor.
Criterio de valoración económica: El precio incluye la demolición del revestimiento.
Incluye: Demolición de la mampostería y sus revestimientos. Fragmentación de los escombros en piezas manejables. Retirada y acopio de escombros. Limpieza de los restos de obra. Carga manual de escombros sobre camión o contenedor.
Criterio de medición de proyecto: Superficie medida según documentación gráfica de Proyecto.
Criterio de medición de obra: Se medirá la superficie realmente demolida según especificaciones de Proyecto.

| Código | Ud | Descripción | Rendimiento | Precio | Importe |
|---|---|---|---|---|---|
| mo113 | h | Peón de albañilería. (mano de obra) | 0.943 | 82.13 | 77.449 |
| % | % | Herramienta menor | 2 % | 77.449 | 1.549 |
|  |  | Costes directos |  |  | 78.998 |

Residuos:
- demolición: ruo170101 Hormigón (hormigones, morteros y prefabricados). (componente de residuo); rendimiento 54.15 kg; Código LER 17 01 01; Masa del elemento 1 kg; Volumen 0.000667 m3
- demolición: ruo170102 Ladrillos. (componente de residuo); rendimiento 235.463 kg; Código LER 17 01 02; Masa del elemento 1 kg; Volumen 0.0008 m3
- demolición: ruo170103 Tejas y materiales cerámicos. (componente de residuo); rendimiento 4.14 kg; Código LER 17 01 03; Masa del elemento 1 kg; Volumen 0.0008 m3
- demolición: ruo170802 Materiales de construcción a partir de yeso distintos de los especificados en el código 17 08 01. (componente de residuo); rendimiento 10.35 kg; Código LER 17 08 02; Masa del elemento 1 kg; Volumen 0.001 m3
