# Desmontaje de tubería de instalación de distribución de agua

- Propiedad del archivo: CYPE Ingenieros S.A.
- Formato: FIEBDC-3/2016
- Programa: Generador de precios de la construcción. CYPE Ingenieros, S.A.
- Fecha: 29/10/2024
- Ámbito geográfico: Honduras
- Divisa: HNL
- Costes indirectos: 3 %
- Gastos generales: 13 %
- Beneficio industrial: 6 %
- IVA: 15 %

## D Demoliciones

### DI Instalaciones

#### DIF Fontanería

**DIF010** m Desmontaje de tubería de instalación de distribución de agua.
Desmontaje de tubos de acero de entre 1" y 2" de diámetro, en instalación superficial de distribución de agua, con medios manuales, sin deteriorar los elementos constructivos a los que están sujetos, y carga manual sobre camión o contenedor.
Incluye: Desmontaje del elemento. Obturación de las conducciones conectadas al elemento. Retirada y acopio del material desmontado. Limpieza de los restos de obra. Carga manual del material desmontado y restos de obra sobre camión o contenedor.
Criterio de medición de proyecto: Longitud medida según documentación gráfica de Proyecto.
Criterio de medición de obra: Se medirá la longitud realmente desmontada según especificaciones de Proyecto.

| Código | Ud | Descripción | Rendimiento | Precio | Importe |
|---|---|---|---|---|---|
| mo008 | h | Fontanero. (mano de obra) | 0.126 | 118.7 | 14.956 |
| mo107 | h | Ayudante de fontanero. (mano de obra) | 0.126 | 86.19 | 10.860 |
| % | % | Herramienta menor | 2 % | 25.816 | 0.516 |
|  |  | Costes directos |  |  | 26.332 |

Residuos:
- demolición: ruo170405 Hierro y acero. (componente de residuo); rendimiento 1.139 kg; Código LER 17 04 05; Masa del elemento 1 kg; Volumen 0.000476 m3
