# Levantado de puerta principal

- Propiedad del archivo: CYPE Ingenieros S.A.
- Formato: FIEBDC-3/2016
- Programa: Generador de precios de la construcción. CYPE Ingenieros, S.A.
- Fecha: 29/10/2024
- Ámbito geográfico: Honduras
- Divisa: HNL
- Costes indirectos: 3 %
- Gastos generales: 13 %
- Beneficio industrial: 6 %
- IVA: 15 %

## D Demoliciones

### DL Puertas, ventanas, closets, vidrios y protecciones solares

#### DLP Puertas

**DLP010** m² Levantado de puerta principal.
Levantado de puerta blindada principal, de madera, con medios manuales, sin deteriorar el paramento al que está sujeta, y carga manual sobre camión o contenedor.
Criterio de valoración económica: El precio incluye el levantado de las hojas, de los marcos, de las mochetas y de los herrajes.
Incluye: Levantado del elemento. Retirada y acopio del material levantado. Limpieza de los restos de obra. Carga manual del material levantado y restos de obra sobre camión o contenedor.
Criterio de medición de proyecto: Superficie medida según documentación gráfica de Proyecto.
Criterio de medición de obra: Se medirá la superficie realmente desmontada según especificaciones de Proyecto.

| Código | Ud | Descripción | Rendimiento | Precio | Importe |
|---|---|---|---|---|---|
| mo113 | h | Peón de albañilería. (mano de obra) | 0.498 | 83.2 | 41.434 |
| mo112 | h | Peón especializado de albañilería. (mano de obra) | 0.498 | 84.56 | 42.111 |
| % | % | Herramienta menor | 2 % | 83.545 | 1.671 |
|  |  | Costes directos |  |  | 85.216 |

Residuos:
- demolición: ruo170201 Madera. (componente de residuo); rendimiento 17.25 kg; Código LER 17 02 01; Masa del elemento 1 kg; Volumen 0.000909 m3
- demolición: ruo170405 Hierro y acero. (componente de residuo); rendimiento 35 kg; Código LER 17 04 05; Masa del elemento 1 kg; Volumen 0.000476 m3
- demolición: ruo170904 Residuos mezclados de construcción y demolición distintos de los especificados en los códigos 17 09 01, 17 09 02 y 17 09 03. (componente de residuo); rendimiento 0.18 kg; Código LER 17 09 04; Masa del elemento 1 kg; Volumen 0.000667 m3
