# Demolición de vereda de adoquines

- Propiedad del archivo: CYPE Ingenieros S.A.
- Formato: FIEBDC-3/2016
- Programa: Generador de precios de la construcción. CYPE Ingenieros, S.A.
- Fecha: 04/04/2024
- Ámbito geográfico: Honduras
- Divisa: HNL
- Costes indirectos: 3 %
- Gastos generales: 13 %
- Beneficio industrial: 6 %
- IVA: 15 %

## D Demoliciones

### DM Firmes y pavimentos

#### DMX Pistas y veredas

**DMX010** m² Demolición de vereda de adoquines.
Demolición de vereda de adoquines y capa de mortero, mediante retroexcavadora con martillo rompedor, y carga mecánica sobre camión o contenedor.
Criterio de valoración económica: El precio no incluye la demolición de la base soporte.
Incluye: Demolición del elemento. Fragmentación de los escombros en piezas manejables. Retirada y acopio de escombros. Limpieza de los restos de obra. Carga mecánica de escombros sobre camión o contenedor.
Criterio de medición de proyecto: Superficie medida según documentación gráfica de Proyecto.
Criterio de medición de obra: Se medirá la superficie realmente demolida según especificaciones de Proyecto.

| Código | Ud | Descripción | Rendimiento | Precio | Importe |
|---|---|---|---|---|---|
| mq01exn050c | h | Retroexcavadora sobre neumáticos, de 85 kW, con martillo rompedor. (maquinaria) | 0.024 | 1610.23 | 38.646 |
| mq01ret010 | h | Miniretrocargadora sobre neumáticos de 15 kW. (maquinaria) | 0.011 | 1014.45 | 11.159 |
| mo113 | h | Peón de albañilería. (mano de obra) | 0.028 | 82.13 | 2.300 |
| % | % | Herramienta menor | 2 % | 52.105 | 1.042 |
|  |  | Costes directos |  |  | 53.147 |

Residuos:
- demolición: ruo010408 Residuos de grava y rocas trituradas distintos de los mencionados en el código 01 04 07. (componente de residuo); rendimiento 230 kg; Código LER 01 04 08; Masa del elemento 1 kg; Volumen 0.000667 m3
- demolición: ruo170101 Hormigón (hormigones, morteros y prefabricados). (componente de residuo); rendimiento 173.4 kg; Código LER 17 01 01; Masa del elemento 1 kg; Volumen 0.000667 m3
- demolición: ruo170302 Mezclas bituminosas distintas de las especificadas en el código 17 03 01. (componente de residuo); rendimiento 0.138 kg; Código LER 17 03 02; Masa del elemento 1 kg; Volumen 0.001 m3
