# Demolición de formación de pendientes de concreto en cubierta

- Propiedad del archivo: CYPE Ingenieros S.A.
- Formato: FIEBDC-3/2016
- Programa: Generador de precios de la construcción. CYPE Ingenieros, S.A.
- Fecha: 29/10/2024
- Ámbito geográfico: Honduras
- Divisa: HNL
- Costes indirectos: 3 %
- Gastos generales: 13 %
- Beneficio industrial: 6 %
- IVA: 15 %

## D Demoliciones

### DQ Techos

#### DQF Formación de pendientes

**DQF010** m² Demolición de formación de pendientes de concreto en cubierta.
Demolición en cubierta de formación de pendientes de concreto liviano con arcilla expandida de 10 cm de espesor medio, con martillo neumático, sin afectar a la estabilidad de los elementos constructivos contiguos, y carga manual sobre camión o contenedor.
Incluye: Demolición del elemento. Fragmentación de los escombros en piezas manejables. Retirada y acopio de escombros. Carga manual de escombros sobre camión o contenedor.
Criterio de medición de proyecto: Superficie medida según documentación gráfica de Proyecto.
Criterio de medición de obra: Se medirá la superficie realmente demolida según especificaciones de Proyecto.

| Código | Ud | Descripción | Rendimiento | Precio | Importe |
|---|---|---|---|---|---|
| mq05mai030 | h | Martillo neumático. (maquinaria) | 0.093 | 101.35 | 9.426 |
| mq05pdm110 | h | Compresor portátil diesel media presión 10 m³/min. (maquinaria) | 0.093 | 171.89 | 15.986 |
| mo112 | h | Peón especializado de albañilería. (mano de obra) | 0.108 | 84.56 | 9.132 |
| mo113 | h | Peón de albañilería. (mano de obra) | 0.215 | 83.2 | 17.888 |
| % | % | Herramienta menor | 2 % | 52.432 | 1.049 |
|  |  | Costes directos |  |  | 53.481 |

Residuos:
- demolición: ruo170101 Hormigón (hormigones, morteros y prefabricados). (componente de residuo); rendimiento 55 kg; Código LER 17 01 01; Masa del elemento 1 kg; Volumen 0.000667 m3
