# Desmontaje de peldaño en escalera metálica

- Propiedad del archivo: CYPE Ingenieros S.A.
- Formato: FIEBDC-3/2016
- Programa: Generador de precios de la construcción. CYPE Ingenieros, S.A.
- Fecha: 04/04/2024
- Ámbito geográfico: Honduras
- Divisa: HNL
- Costes indirectos: 3 %
- Gastos generales: 13 %
- Beneficio industrial: 6 %
- IVA: 15 %

## D Demoliciones

### DR Revestimientos y trasdosados

#### DRE Escaleras

**DRE020** m Desmontaje de peldaño en escalera metálica.
Desmontaje de peldaño metálico en escalera metálica, con equipo de oxicorte, sin afectar a la estabilidad estructural y dejándola preparada para recibir un nuevo peldaño, y carga manual sobre camión o contenedor.
Incluye: Demolición del elemento. Fragmentación de los escombros en piezas manejables. Retirada y acopio de escombros. Limpieza de los restos de obra. Carga manual de escombros sobre camión o contenedor.
Criterio de medición de proyecto: Longitud medida según documentación gráfica de Proyecto.
Criterio de medición de obra: Se medirá la longitud realmente desmontada según especificaciones de Proyecto.

| Código | Ud | Descripción | Rendimiento | Precio | Importe |
|---|---|---|---|---|---|
| mq08sol010 | h | Equipo de oxicorte, con acetileno como combustible y oxígeno como comburente. (maquinaria) | 0.116 | 182.58 | 21.179 |
| mo019 | h | Soldador. (mano de obra) | 0.135 | 115.53 | 15.597 |
| mo113 | h | Peón de albañilería. (mano de obra) | 0.135 | 82.13 | 11.088 |
| % | % | Herramienta menor | 2 % | 47.864 | 0.957 |
|  |  | Costes directos |  |  | 48.821 |

Residuos:
- demolición: ruo170405 Hierro y acero. (componente de residuo); rendimiento 5.85 kg; Código LER 17 04 05; Masa del elemento 1 kg; Volumen 0.000476 m3
