# Eliminación de enfoscado en paramento exterior

- Propiedad del archivo: CYPE Ingenieros S.A.
- Formato: FIEBDC-3/2016
- Programa: Generador de precios de la construcción. CYPE Ingenieros, S.A.
- Fecha: 04/04/2024
- Ámbito geográfico: Honduras
- Divisa: HNL
- Costes indirectos: 3 %
- Gastos generales: 13 %
- Beneficio industrial: 6 %
- IVA: 15 %

## D Demoliciones

### DR Revestimientos y trasdosados

#### DRF Revestimientos continuos

**DRF010** m² Eliminación de enfoscado en paramento exterior.
Eliminación de enfoscado de cal, aplicado sobre paramento vertical exterior de hasta 3 m de altura, con medios manuales, sin deteriorar la superficie soporte, que quedará al descubierto y preparada para su posterior revestimiento, y carga manual sobre camión o contenedor.
Incluye: Eliminación del revestimiento. Retirada y acopio de escombros. Limpieza de los restos de obra. Carga manual de escombros sobre camión o contenedor.
Criterio de medición de proyecto: Superficie medida según documentación gráfica de Proyecto.
Criterio de medición de obra: Se medirá la superficie realmente demolida según especificaciones de Proyecto.

| Código | Ud | Descripción | Rendimiento | Precio | Importe |
|---|---|---|---|---|---|
| mo113 | h | Peón de albañilería. (mano de obra) | 0.593 | 82.13 | 48.703 |
| % | % | Herramienta menor | 2 % | 48.703 | 0.974 |
|  |  | Costes directos |  |  | 49.677 |

Residuos:
- demolición: ruo170101 Hormigón (hormigones, morteros y prefabricados). (componente de residuo); rendimiento 28.5 kg; Código LER 17 01 01; Masa del elemento 1 kg; Volumen 0.000667 m3
