# Muro de mampostería

- Propiedad del archivo: CYPE Ingenieros S.A.
- Formato: FIEBDC-3/2016
- Programa: Generador de precios de la construcción. CYPE Ingenieros, S.A.
- Fecha: 29/10/2024
- Ámbito geográfico: Honduras
- Divisa: HNL
- Costes indirectos: 3 %
- Gastos generales: 13 %
- Beneficio industrial: 6 %
- IVA: 15 %

## E Estructuras

### EC Mampostería

#### ECM Muros

**ECM010** m³ Muro de mampostería.
Muro portante de mampostería ordinaria a una cara vista, con mampuestos irregulares en basto, de piedra arenisca, con sus caras sin labrar, colocados en seco, en muros de espesor variable, hasta 50 cm.
Incluye: Replanteo del muro. Colocación y aplomado de miras de referencia. Tendido de hilos entre miras. Limpieza y humectación del lecho de la primera hilada. Colocación de los mampuestos y acuñado de los mismos con ripios. Tanteo con regla y plomada, rectificando su posición mediante golpeo. Colocación de perpiaños de trecho en trecho y enrase del muro. Limpieza del paramento.
Criterio de medición de proyecto: Volumen medido según documentación gráfica de Proyecto, deduciendo todos los huecos, sea cual fuere su superficie, al no considerar la ejecución de dinteles, jambas, batientes, cortagotas ni cornisas.
Criterio de medición de obra: Se medirá el volumen realmente ejecutado según especificaciones de Proyecto, deduciendo todos los huecos, sea cual fuere su superficie, ya que no incluye la ejecución de dinteles, jambas, batientes, cortagotas ni cornisas.

| Código | Ud | Descripción | Rendimiento | Precio | Importe |
|---|---|---|---|---|---|
| mt06maa010a | m³ | Piedra arenisca ordinaria para mampostería, formada por mampuestos de varias dimensiones sin labra previa alguna, arreglados solamente con martillo. (material) | 1.3 | 1221.65 | 1588.145 |
| mo022 | h | Colocador de piedra natural. (mano de obra) | 4.725 | 115.52 | 545.832 |
| mo060 | h | Ayudante de colocador de piedra natural. (mano de obra) | 4.725 | 86.35 | 408.004 |
| % | % | Herramienta menor | 2 % | 2541.981 | 50.840 |
|  |  | Costes directos |  |  | 2592.821 |

Residuos:
- colocación: mt06maa010a; factor de residuo 0.0150358

## Recursos

**mt06maa010a** m³ Piedra arenisca ordinaria para mampostería
Datos técnicos: Coste energético 4992.000 MJ; Emisión de CO2 216.000 kg; Código LER 01 04 13; Masa del elemento 2400 kg; Volumen 1.6 m3
