# Umbral

- Propiedad del archivo: CYPE Ingenieros S.A.
- Formato: FIEBDC-3/2016
- Programa: Generador de precios de la construcción. CYPE Ingenieros, S.A.
- Fecha: 29/10/2024
- Ámbito geográfico: Honduras
- Divisa: HNL
- Costes indirectos: 3 %
- Gastos generales: 13 %
- Beneficio industrial: 6 %
- IVA: 15 %

## E Estructuras

### EC Mampostería

#### ECS Elementos arquitectónicos

**ECS045** m Umbral.
Umbral de piedra caliza de sección rectangular labrada de 10x30 cm, acabado abujardado en las caras vistas, con los cantos matados, recibido con mortero de cemento confeccionado en obra, con 250 kg/m³ de cemento, color gris, dosificación 1:6, suministrado en sacos, para formación de hueco en muro de mampostería, y rejuntado entre piezas y de las uniones con los muros con mortero de juntas cementoso mejorado, tipo CG2 W A, con absorción de agua reducida y resistencia elevada a la abrasión, color Blanco.
Incluye: Replanteo del nivel de apoyo. Preparación del mortero. Extendido de la capa de mortero. Colocación. Nivelación. Trabado del batiente con el muro. Rejuntado y limpieza.
Criterio de medición de proyecto: Longitud del ancho del hueco, medida según documentación gráfica de Proyecto, incrementada en 5 cm a cada lado.
Criterio de medición de obra: Se medirá, con el ancho del hueco, la longitud realmente ejecutada según especificaciones de Proyecto, incluyendo los empotramientos en las jambas.

| Código | Ud | Descripción | Rendimiento | Precio | Importe |
|---|---|---|---|---|---|
| mt06jdl030d | m | Umbral de piedra caliza de sección rectangular labrada de 10x30 cm, acabado abujardado en las caras vistas, con los cantos matados. (material) | 1 | 1255.69 | 1255.690 |
| mt08aaa010a | m³ | Agua. (material) | 0.004 | 38.26 | 0.153 |
| mt01arg005a | t | Arena de cantera, para mortero mezclado en obra. (material) | 0.016 | 515.57 | 8.249 |
| mt08cem000i | kg | Cemento gris en sacos. (material) | 2.52 | 4.16 | 10.483 |
| mt09mcw050ba | kg | Mortero de juntas cementoso mejorado, tipo CG2 W A, con absorción de agua reducida y resistencia elevada a la abrasión, color Blanco, compuesto de cemento blanco, cemento gris, agregados calcáreos, resinas sintéticas, aditivos orgánicos e inorgánicos específicos y pigmentos minerales, con muy bajo contenido de sustancias orgánicas volátiles (VOC), extrafino e impermeable al agua, para rejuntado de todo tipo de piezas cerámicas y piedras naturales, para juntas de hasta 3 mm. (material) | 0.1 | 30.52 | 3.052 |
| mq06hor010 | h | Mezcladora de concreto eléctrica con una capacidad de amasado de 160 l. (maquinaria) | 0.008 | 76.52 | 0.612 |
| mo022 | h | Colocador de piedra natural. (mano de obra) | 1.35 | 115.52 | 155.952 |
| mo060 | h | Ayudante de colocador de piedra natural. (mano de obra) | 1.485 | 86.35 | 128.230 |
| % | % | Herramienta menor | 2 % | 1562.421 | 31.248 |
|  |  | Costes directos |  |  | 1593.669 |

Residuos:
- colocación: mt06jdl030d; factor de residuo 0.0124886
- colocación: mt01arg005a Arena de cantera, para mortero mezclado en obra; factor de residuo 0.00501329
- colocación: mt08cem000i Cemento gris en sacos; factor de residuo 0.0063
- colocación: mt09mcw050ba; factor de residuo 0.07

## Recursos

**mt06jdl030d** m Umbral de piedra caliza de sección rectangular labrada de 10x30 cm
Datos técnicos: Coste energético 99.156 MJ; Emisión de CO2 2.275 kg; Código LER 01 04 13; Masa del elemento 56.85 kg; Volumen 0.0379 m3
Residuos:
- embalaje: re170201 Madera. (componente de residuo); rendimiento 0.011 kg; Código LER 17 02 01; Masa del elemento 1 kg; Volumen 0.000909 m3
- embalaje: re170203 Plástico. (componente de residuo); rendimiento 0.005 kg; Código LER 17 02 03; Masa del elemento 1 kg; Volumen 0.001667 m3

**mt08aaa010a** m³ Agua
Datos técnicos: Coste energético 60.000 MJ; Emisión de CO2 30.000 kg

**mt01arg005a** t Arena de cantera, para mortero mezclado en obra
Datos técnicos: Coste energético 75.000 MJ; Emisión de CO2 4.000 kg; Código LER 01 04 08; Masa del elemento 1000 kg; Volumen 0.666667 m3

**mt08cem000i** kg Cemento gris en sacos
Datos técnicos: Coste energético 7.174 MJ; Emisión de CO2 0.904 kg; Código LER 17 01 01; Masa del elemento 1 kg; Volumen 0.000667 m3
Residuos:
- embalaje: re150101 Envases de papel y cartón. (componente de residuo); rendimiento 0.014 kg; Código LER 15 01 01; Masa del elemento 1 kg; Volumen 0.001333 m3
- embalaje: re170201 Madera; rendimiento 0.001 kg
- embalaje: re170203 Plástico; rendimiento 0.003 kg

**mt09mcw050ba** kg Mortero de juntas cementoso mejorado
Datos técnicos: Coste energético 7.725 MJ; Emisión de CO2 0.576 kg; Código LER 17 09 04; Masa del elemento 1 kg; Volumen 0.000667 m3
Residuos:
- embalaje: re150101 Envases de papel y cartón; rendimiento 0.02 kg
- embalaje: re170201 Madera; rendimiento 0.005 kg
- embalaje: re170203 Plástico; rendimiento 0.008 kg
