# Molde para cornisa

- Propiedad del archivo: CYPE Ingenieros S.A.
- Formato: FIEBDC-3/2016
- Programa: Generador de precios de la construcción. CYPE Ingenieros, S.A.
- Fecha: 10/11/2025
- Ámbito geográfico: Honduras
- Divisa: HNL
- Costes indirectos: 3 %
- Gastos generales: 13 %
- Beneficio industrial: 6 %
- IVA: 15 %

## E Estructuras

### EH Concreto reforzado

#### EHJ Moldes, pasadores y complementos

**EHJ020** m Molde para cornisa.
Molde desechable de poliestireno expandido para cornisa simple, recubierto con una lámina de plástico termoformado, de 120x120 mm, colocado en borde de losa, de un solo uso. Incluso elementos de fijación del molde al encofrado y cinta adhesiva para el sellado de juntas.
Incluye: Replanteo. Corte de los moldes. Colocación. Retirada de los moldes.
Criterio de medición de proyecto: Longitud medida a ejes, según documentación gráfica de Proyecto.
Criterio de medición de obra: Se medirá, a ejes, la longitud realmente ejecutada según especificaciones de Proyecto.

| Código | Ud | Descripción | Rendimiento | Precio | Importe |
|---|---|---|---|---|---|
| mt08cor020daa | m | Molde desechable de poliestireno expandido para cornisa simple, recubierto con una lámina de plástico termoformado, de 120x120 mm. (material) | 1.05 | 236.52 | 248.346 |
| mt08var060 | kg | Puntas de acero de 20x100 mm. (material) | 0.002 | 223.17 | 0.446 |
| mt08lhv030a | m | Cinta de juntas. (material) | 0.05 | 17.14 | 0.857 |
| mo091 | h | Ayudante de armador de encofrados. (mano de obra) | 0.135 | 93.75 | 12.656 |
| % | % | Herramienta menor | 2 % | 262.305 | 5.246 |
|  |  | Costes directos |  |  | 267.551 |

Residuos:
- colocación: mt08cor020daa; factor de residuo 1
- colocación: mt08var060 Puntas de acero de 20x100 mm; factor de residuo 0.0045
- colocación: mt08lhv030a Cinta de juntas; factor de residuo 0.044

## Recursos

**mt08cor020daa** m Molde desechable de poliestireno expandido para cornisa simple
Datos técnicos: Coste energético 14.103 MJ; Emisión de CO2 0.499 kg; Código LER 17 06 04; Masa del elemento 0.15 kg; Volumen 0.00025 m3

**mt08var060** kg Puntas de acero de 20x100 mm
Datos técnicos: Coste energético 14.060 MJ; Emisión de CO2 0.570 kg; Código LER 17 04 05; Masa del elemento 1 kg; Volumen 0.000476 m3

**mt08lhv030a** m Cinta de juntas
Datos técnicos: Coste energético 20.508 MJ; Emisión de CO2 0.460 kg; Código LER 17 02 03; Masa del elemento 0.11 kg; Volumen 0.000183 m3
Residuos:
- embalaje: re170201 Madera. (componente de residuo); rendimiento 0.04 kg; Código LER 17 02 01; Masa del elemento 1 kg; Volumen 0.000909 m3
