# Anclaje químico estructural sobre concreto, mediante mortero fluido con resina

- Propiedad del archivo: CYPE Ingenieros S.A.
- Formato: FIEBDC-3/2016
- Programa: Generador de precios de la construcción. CYPE Ingenieros, S.A.
- Fecha: 04/04/2024
- Ámbito geográfico: Honduras
- Divisa: HNL
- Costes indirectos: 3 %
- Gastos generales: 13 %
- Beneficio industrial: 6 %
- IVA: 15 %

## E Estructuras

### EH Concreto reforzado

#### EHW Anclajes estructurales

**EHW012** Ud Anclaje químico estructural sobre concreto, mediante mortero fluido con resina.
Anclaje químico estructural realizado sobre concreto de resistencia característica mínima 20 N/mm², mediante perforación de 18 mm de diámetro y 225 mm de profundidad, relleno del orificio con mortero fluido de fraguado rápido, de dos componentes a base de resina epoxi, y posterior inserción de varilla roscada con tuerca y arandela de acero inoxidable A4-70, según ISO 3506-1, de 16 mm de diámetro y 250 mm de longitud.
Incluye: Replanteo de la posición del anclaje. Ejecución de la perforación. Limpieza del polvo resultante. Preparación de la mezcla. Fundido del mortero. Inserción del elemento de fijación. Aplicación del par de apriete con llave dinamométrica. Limpieza de los restos sobrantes.
Criterio de medición de proyecto: Número de unidades previstas, según documentación gráfica de Proyecto.
Criterio de medición de obra: Se medirá el número de unidades realmente ejecutadas según especificaciones de Proyecto.

| Código | Ud | Descripción | Rendimiento | Precio | Importe |
|---|---|---|---|---|---|
| mt09reh321a | kg | Mortero fluido de fraguado rápido, de dos componentes a base de resina epoxi, con endurecedor amínico, sin retracción, de elevada resistencia mecánica, impermeable al agua y con alta resistencia a los agentes químicos, para anclajes y rellenos. (material) | 0.068 | 159.69 | 10.859 |
| mt26reh305zi | Ud | Anclaje compuesto por varilla roscada de acero inoxidable A4-70, según ISO 3506-1 de 16 mm de diámetro, y 250 mm de longitud, tuerca y arandela, para fijaciones sobre estructuras de concreto. (material) | 1 | 329.34 | 329.340 |
| mo020 | h | Albañil. (mano de obra) | 0.142 | 114.04 | 16.194 |
| mo112 | h | Peón especializado de albañilería. (mano de obra) | 0.142 | 83.48 | 11.854 |
| % | % | Herramienta menor | 2 % | 368.247 | 7.365 |
|  |  | Costes directos |  |  | 375.612 |

Residuos:
- colocación: mt09reh321a; factor de residuo 0.0063
- colocación: mt26reh305zi; factor de residuo 0.0045

## Recursos

**mt09reh321a** kg Mortero fluido de fraguado rápido
Datos técnicos: Coste energético 7.294 MJ; Emisión de CO2 0.494 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt26reh305zi** Ud Anclaje compuesto por varilla roscada de acero inoxidable A4-70
Datos técnicos: Coste energético 22.542 MJ; Emisión de CO2 2.936 kg; Código LER 17 04 05; Masa del elemento 0.392 kg; Volumen 0.000187 m3
Residuos:
- embalaje: re170203 Plástico; rendimiento 0.04 kg
