# Anclaje mecánico de autoexcavado sobre elemento de concreto

- Propiedad del archivo: CYPE Ingenieros S.A.
- Formato: FIEBDC-3/2016
- Programa: Generador de precios de la construcción. CYPE Ingenieros, S.A.
- Fecha: 04/04/2024
- Ámbito geográfico: Honduras
- Divisa: HNL
- Costes indirectos: 3 %
- Gastos generales: 13 %
- Beneficio industrial: 6 %
- IVA: 15 %

## E Estructuras

### EH Concreto reforzado

#### EHW Anclajes estructurales

**EHW022** Ud Anclaje mecánico de autoexcavado sobre elemento de concreto.
Anclaje mecánico de seguridad por autoexcavado, de acero galvanizado calidad 8.8, según ISO 898-1, M12x125/50, para colocar después de la pieza a fijar, de 12 mm de diámetro y 210 mm de longitud, insertado en perforación de 22 mm de diámetro y 125 mm de profundidad, realizada mediante taladro con martillo percutor y broca, sobre elemento fisurado o no fisurado, de concreto de 20 N/mm² de resistencia característica mínima y 50 N/mm² de resistencia característica máxima.
Incluye: Replanteo de la posición del anclaje. Ejecución de la perforación. Limpieza del polvo resultante. Introducción del anclaje. Colocación del anclaje. Colocación de la pieza a fijar. Aplicación del par de apriete con llave dinamométrica. Limpieza de los restos sobrantes.
Criterio de medición de proyecto: Número de unidades previstas, según documentación gráfica de Proyecto.
Criterio de medición de obra: Se medirá el número de unidades realmente ejecutadas según especificaciones de Proyecto.

| Código | Ud | Descripción | Rendimiento | Precio | Importe |
|---|---|---|---|---|---|
| mt26ahi055i | Ud | Anclaje mecánico de seguridad por autoexcavado, de acero galvanizado calidad 8.8, según ISO 898-1, M12x125/50, para colocar después de la pieza a fijar, de 12 mm de diámetro y 210 mm de longitud, compuesto por cuerpo con cabeza roscada y base en forma de cono, tuerca, arandela, camisa con tope para casquillo de expansión y excavado, sección de plástico, y casquillo de expansión y excavado, para fijación de piezas de 50 mm de espesor máximo sobre elementos de concreto, fisurados o no fisurados. (material) | 1 | 1452.32 | 1452.320 |
| mo020 | h | Albañil. (mano de obra) | 0.092 | 114.04 | 10.492 |
| mo112 | h | Peón especializado de albañilería. (mano de obra) | 0.092 | 83.48 | 7.680 |
| % | % | Herramienta menor | 2 % | 1470.492 | 29.410 |
|  |  | Costes directos |  |  | 1499.902 |

Residuos:
- colocación: mt26ahi055i; factor de residuo 0.0053027

## Recursos

**mt26ahi055i** Ud Anclaje mecánico de seguridad por autoexcavado
Datos técnicos: Coste energético 8.519 MJ; Emisión de CO2 0.666 kg; Código LER 17 04 05; Masa del elemento 0.185 kg; Volumen 0.000088 m3
Residuos:
- embalaje: re170203 Plástico. (componente de residuo); rendimiento 0.04 kg; Código LER 17 02 03; Masa del elemento 1 kg; Volumen 0.001667 m3
