# Apertura de fisura

- Propiedad del archivo: CYPE Ingenieros S.A.
- Formato: FIEBDC-3/2016
- Programa: Generador de precios de la construcción. CYPE Ingenieros, S.A.
- Fecha: 29/10/2024
- Ámbito geográfico: Honduras
- Divisa: HNL
- Costes indirectos: 3 %
- Gastos generales: 13 %
- Beneficio industrial: 6 %
- IVA: 15 %

## E Estructuras

### EH Concreto reforzado

#### EHY Reparaciones

**EHY061** m Apertura de fisura.
Apertura en V de fisura en elemento de concreto, con amoladora angular equipada con disco de corte de diamante, hasta alcanzar un ancho y profundidad aproximados de 10 mm, con objeto de incrementar la adherencia del material de sellado al soporte, permitiéndose así el confinamiento del material de sellado.
Incluye: Corte y preparación de la fisura.
Criterio de medición de proyecto: Longitud medida según documentación gráfica de Proyecto.
Criterio de medición de obra: Se medirá la longitud realmente ejecutada según especificaciones de Proyecto.

| Código | Ud | Descripción | Rendimiento | Precio | Importe |
|---|---|---|---|---|---|
| mo112 | h | Peón especializado de albañilería. (mano de obra) | 0.203 | 84.56 | 17.166 |
| % | % | Herramienta menor | 2 % | 17.166 | 0.343 |
|  |  | Costes directos |  |  | 17.509 |
